# Friedrich List Gymnasium Gemünden
Angebotsaufforderung (GAEB DA XML 3.2, DA83)
Projekt: 1612
Währung: EUR
Vergabeart: Offenes Verfahren
Erstellt mit: GXML Toolbox V3.3 R20200224, ORCA AVA 23.2.1 - Professional Edition 23.02.01, 19.05.2026

## 11 BA 3 Freianlagen BT ACD

### Titel 01 Vorbemerkungen

*Hinweis: Baubeschreibung*
BAUBESCHREIBUNG

0.0 ALLGEMEIN

Allgemeine Informationen und Festlegungen:

Kurze Beschreibung der Bauaufgabe:
Im Auftrag des Landkreis Mainspessart die Generalsanierung des Schulstandorts Friedrich-List-Gymnasium und Staatliche Realschule in Gemünden.
Die Außenanlagen werden um die BT C / A / D neu erstellt.

1.0  BAUGRUNDSTÜCK

Lage und Größe, Topographie, Vertragsverhältnisse
Das Baugrundstück sich im Gelände der zwei Schulen (Realschule und Gymnasium). Es findet Schulbetrieb in Teilbereichen statt.

Die Baustelle befindet sich im Ortskern von Gemünden,
nord-östlich der B26 in einem allgemeinen Wohngebiet
mit beengten Zufahrtsstraßen. Es handelt sich um asphaltierte Ortsstraßen mit üblichen Bordsteineinfassungen.
Die Straßenbreiten sind beengt durch parkende Anwohner. Es gibt keine verkehrsrechtlichen Beschränkungen bezüglich zulässigem Gesamtgewicht oder Achslasten.

Zufahrt, Wege, Parkmöglichkeiten
Die Zu- und Abfahrt mit LKW und schwerem Gerät kann ab
der B26 über die Ortsstraßen "Baumgartenweg", "Zeilbaumweg" und "Bergstraße" erfolgen.
Desweiteren erfolgt die Zufahrt erfolgt über die Kolpingstraße und den Brückleinsweg.
Parkplätze für Firmenfahrzeuge, Baucontainer und Mitarbeiter der Baufirmen sind auf einem benachbarten Grundstück (Brückleinsweg 23) vorhanden, sind jedoch mit der Bauleitung abzustimmen.

Bei der Bearbeitung von BT A / C erfolgt der Zugang über die Schrankenanlage des Schulgeländes über die Kolpingstraße. Hier ist äußerste Vorsicht aufgrund des laufenden Schulbetriebs geboten.
Außerhalb der Bayerischen Schulferien gilt;
Die Zufahrt ab der Schranke zum Baufeld BA 3.3 ist nur durch eine zusätzliche Begleitperson (neben Fahrzeug) möglich. Zu Schulbeginn/Schulende sowie zu den Pausenzeiten kann keine Zufahrt/Anlieferung erfolgen.

Nötigenfalls sind die Straßen durch geeignete Maßnahmen zu schützen.
Die Wahl der Maßnahmen bleibt dem AN überlassen, diese
Leistungen werden nicht gesondert vergütet.

An- und Abfahrt
Die An- und Abfahrt von Baustellen-LKW‘s für
Bodenbewegungen, Transport von Abbruchmaterial, Liefern
von Stoffen wie Verfüllmaterial oder ähnlichen massigen
Teilen soll über den oben beschriebenen Straßenverlauf
erfolgen. Unmittelbar nach dem Entladen müssen die
Fahrzeuge den Bereich wieder verlassen,
Sicherungseinrichtungen müssen sofort wieder
zurückgebaut werden. Bedingt durch die engen Verhältnisse ist Begegnungsverkehr in der Kolpingstraße möglichst auszuschließen. Dafür sind Zu- und Abfahrten vom AN eigenverantwortlich zu organisieren.

Arbeitszeiten, Lärmbelästigung
Lärm-, Staub- und Schmutzentwicklung ist auf das geringstmögliche Maß zu reduzieren. Erforderliche Schutzmaßnahmen und Abdeckungen sind in den jeweiligen EP mit einzukalkulieren.
Die zulässigen Regelarbeitszeiten an der Baustelle sind Mo-Sa, 7.00 -20.00 Uhr. Arbeitszeitverlängerungen sind der Bauleitung rechtzeitig anzuzeigen und durch den AG genehmigen zu lassen. Der zulässige Mittlere Lärmpegel der Baustellentätigkeiten darf einen Wert von 60dB nicht überschreiten.

Lagerflächen
Stell- und Lagermöglichkeiten sowie Flächen für die
Baustelleneinrichtungen sind in Absprache mit der Bauleitung und den anderen Firmen festzulegen.
Es sind Lagerflächen auf dem benachbarten Grundstück (Brückleinsweg 23) vorhanden.

Vor Beginn der Arbeiten ist ein detaillierter Bauzeitenplan durch den AN vorzulegen und durch BL/AG freizugeben.

2.0 BAUTAGEBUCH

Der Auftragnehmer hat wöchentlich Bauberichte zu erstellen und der Bauleitung zu übergeben. Die Bauberichte müssen alle Angaben enthalten, die zur Dokumentation und Abrechnung von Bedeutung sind. Weiterhin müssen Anzahl und Tätigkeit der an der Baustelle beschäftigten Mitarbeiter des AN sowie Wetterverhältnisse aus den Wochenberichten hervorgehen.

3.0 ABRECHNUNG

Für die Ausführung und Abrechnung gilt die VOB Vergabe- und Vertragsordnung für Bauleistungen.
Die Leistungen sind nach dem LV und den Maßen aus den genehmigten Werkplänen zu erbringen und abzurechnen, soweit die Ausführung diesen Zeichnungen entspricht. Andernfalls ist ein gemeinsames Aufmaß zu erstellen. Dies gilt auch für Leistungsteile, die sich durch den
Baufortschritt einer späteren Feststellung entziehen.

Zur Abrechnung ist ein Aufmaßplan vorzulegen aus dem alle Maße nachvollziehbar zu entnehmen sind. Aus Abrechnungszeichnungen oder anderen Aufmaßunterlagen müssen alle Maße, die zur Prüfung einer Rechnung nötig sind, unmittelbar ersichtlich sein.
Die Schlussrechnung ist als vollständiger Ordner zu übergeben. Auf folgende Bestandteile wird ausdrücklich hingewiesen:
- Liefernachweise einschließlich tabellarischer
  Zusammenstellung
- Produktdatenblätter

Aufmaßblätter müssen mindestens folgende Angaben enthalten sein:
- Auftragnehmer
- Auftraggeber
- Nummer des Aufmaßblattes
- Bezeichnung der Bauleistung und zugehöriger Ordnungszahl
(Positionsnummer)
- Aufmaßblätter müssen zu jeder Position kumulativ (fortlaufend),geführt
und nummeriert werden
- Unmittelbar über Unterschriften und Datum muss das Aufmaßblatt den
Text enthalten: 'Aufgestellt'

Regiearbeiten sind vor Ausführung anzumelden und müssen von der Bauleitung freigegeben werden.

Nicht genehmigte oder zu spät vorgelegte Regieberichte werden nicht anerkannt.

Es gilt die VOB Teil B und C sowie die anerkannten Regeln der Technik, alle Normen, Vorschriften und Verordnungen für die Ausführung von Bauleistungen in der zum Zeitpunkt des Baubeginns gültigen Fassung.

4.0 BAUSTELLENEINRICHTUNG

Sicherung und Organisation
Genehmigungen für vorübergehende Absperrungen von
Parkflächen in öffentlichen Verkehrsflächen zur verkehrsgerechten Aufrechterhaltung des Baustellen- und
Anliegerverkehrs ist rechtzeitig bei bei Bedarf bei Herrn Florian Breitenbach, Tel.: 09351/8001-12 zu beantragen.

Einrichten der Baustelle für sämtliche in der Leistungsbeschreibung aufgeführten Leistungen einschl. der Durchführung aller erforderlichen Sicherheitsvorkehrungen zum Schutz der Anlage, des Personals und Dritter entsprechend den Unfallverhütungsvorschriften.

Vorhalten der Baustelleneinrichtung für sämtliche in der Leistungsbeschreibung aufgeführten Leistungen.
Vorhaltenskosten sind in die jeweiligen Einheitspreise einzurechnen.
Zur Baustelleneinrichtung gehören alle notwendigen Geräte, Werkzeuge, Maschinen, Transportmittel.
Zwischen den Lager- und Mischflächen und der Verwendungsstelle sind Abstände bis ca. 500 m einzukalkulieren.

Das Aufstellen und Vorhalten separater Aufenthalts- und Lagerräume (Container), sofern diese nicht in der Baustelleneinrichtung separat aufgeführt sind, sind einzukalkulieren.

Versorgungsanschlüsse an der Baustelle für Baustrom und Wasser sowie Entsorgungsanschlüsse für Abwasser sind auf der Baustelle vorhanden. Die Gebühr für den Verbrauch übernimmt der AG, lediglich der Anschluss ist vom AN herzustellen.

Zu entsorgende Materialien sind einer fachgerechten Entsorgung zuzuführen. Der AN hat hierüber den Nachweis zu führen.
Der Auftraggeber ist berechtigt auf Kosten des Auftragnehmers Bauschutt und Verpackungsmaterial entfernen zu lassen, sollte der Auftragnehmer seiner Verpflichtung zur Reinhaltung nicht nachkommen.

Zur Vorbereitung der Ausführung sind dem Auftraggeber die geforderten Muster für die einzubauenden Gegenstände und Materialien rechtzeitig zur
Prüfung vorzulegen. Hierfür erfolgt keine Vergütung.
Die Prüfung entbindet den Auftragnehmer jedoch nicht von seinen vertraglichen Pflichten.

Baustelleneinrichtung, Bauablauf
Lärm-, Staub- und Schmutzentwicklung ist auf das geringstmögliche Maß zu reduzieren.Erforderliche Schutzmaßnahmen und Abdeckungen sind in den jeweiligen EP mit einzukalkulieren.

Eventuell erforderliche Stellplatz- und Straßensperrungen sind vom AN zu beantragen und zu bezahlen.

Die Baustellenausfahrt und eventuell verschmutzte öffentliche Fahrbahnen ist unverzüglich nach Arbeitsende, spätestens nach Ende der täglichen
Arbeitszeit von Boden und Bauschutt zu reinigen und besenrein zu hinterlassen.
Vor Beginn der Arbeiten werden in einem detaillierten Bauzeitenplan die genauen Arbeitstermine abgeklärt. Der Bauzeitenplan ist Vertragsbestandteil.
Zeitrückstände oder absehbarer Verzug sind durch erhöhten Personaleinsatz und Überstunden
auszugleichen - hierfür erfolgt keine Mehrvergütung.

Lagerung von Material nur in Absprache mit der Bauleitung

Bauschutt, Verpackungsmaterial
Der Auftraggeber ist berechtigt auf Kosten des Auftragnehmers Bauschutt und Verpackungsmaterial
entfernen zu lassen, sollte der Auftragnehmer seiner Verpflichtung zur Reinhaltung nicht nachkommen.

Bauleiter
Auf der Baustelle muss ständig eine fachlich qualifizierte Aufsichtsperson des Auftragnehmers anwesend sein.

Koordination der Arbeiten auf der Baustelle
Die Sprache auf der Baustelle ist deutsch. Beschäftigt der Auftragnehmer Personen, die der deutschen Sprache nicht mächtig sind, so hat er sicherzustellen, dass ständig eine dolmetschende Person anwesend ist.

Anordnung von Stundenlohnarbeiten
Mit der Ausführung der im Leistungsverzeichnis vorgesehenen Stundenlohnarbeiten ist erst nach Anordnung des Auftraggebers zu beginnen. Der Umfang der im Einzelfall zu erbringenden Leistungen wird bei der Anordnung festgelegt.

### Titel 02 BAUSTELLENEINRICHTUNG

**02.1 Geräte- und Materialvorhaltung**
Baustelleneinrichtung:
Einrichten, Vorhalten, Bereitstellen und Räumen aller für einen geordneten Bauablauf notwendigen Geräte und Einrichtungen, deren An- und Abtransport- sowie Absperr- und Sicherungsmaßnahmen u. deren laufende Unterhaltung gem. den einschlägigen Vorschriften für die Dauer der gesamten Bauzeit des ausgeschriebenen Gewerkes.
Flächen für Lager- und Arbeitsplätze können bedingt in unmittelbarer Nähe der Baustelle genutzt werden. Die Anlage der Lager- und Arbeitsplätze ist mit dem AG abzustimmen.
Die Bauausführung erfolgt in mehreren Teilabschnitten (siehe Bauzeitenplan).
Menge: 1,000 Psch

**02.2 Baustellentoilette mobil einrichten, vorhalten und räumen.**
Baustellentoilette mobil, einrichten,
für die Dauer der eigenen Ausführungszeit vorhalten,
nach Beendigung der Baumaßnahme räumen.
Menge: 1,000 Psch

**02.3 Höhenfestpunkt herstellen**
Höhenfestpunkt herstellen.
Die Lage des Festpunktes ist gemeinsam mit dem AG
festzulegen. Der Höhenfestpunkt ist kurz nach Auftragserteilung herzustellen und spätestens vor Durchführung
der ersten Geländeaufnahme durch den AN auf die vom
AG zur Verfügung gestellten Höhenfestpunkte einzumessen. Während und nach Ablauf der Frostperiode ist
die Höhenlage des Festpunktes zu kontrollieren. Die erforderlichen Erdarbeiten gehören zum Leistungsumfang.
Höhenfestpunkt aus einem mind. 10 cm langen
Bolzen mit Rundkopf, der in einem Stahlbetonfundament mit einem Querschnitt von 30 x 30 cm,
Expositionsklassen XC4, XF1, Druckfestigkeitsklasse C 25/30 versetzt ist.
Gründungstiefe 100 cm.
Bei Abschluss der Baumaßnahme Höhenfestpunkt
ausbauen und einer Verwertung nach Wahl des
AN zuführen.
Es hat eine Abnahme durch die Bauleitung zu erfolgen.
Menge: 1,000 Stk

**02.4 Bestandsunterlagen**
Bestandsunterlagen
Bestandsunterlagen herstellen.
Bestandübersichtszeichnung im Maßstab der
Ausschreibungs-pläne
- in Papierform, 4-fach
- als PDF-Datei
- als CAD-Datei (sda und dwg-Format)
liefern.
Einzutragen sind alle durchgeführten Veränderungen wie
z.B.
- alle befestigten Flächen
- Bordsteine
- Bankettränder
- Markierungen
- Entwässerungseinrichtungen
- Rohrleitungen und Schächte
- Beschilderung
- Grundstückszufahrten
- Gelände bis zur Grenze der vorübergehenden
Inanspruchnahme
Menge: 1,000 Psch

**02.5 Bauzaun einrichten und räumen**
Bauzaun auf unbefestigtem Grund, aus Einzelelementen
mit verzinktem Stahlrohrrahmen und Vergitterung mit
Standfüßen, Zaunoberkante über Gelände 2,00m,
einrichten, vorhalten, bei Bedarf Umsetzen nach Angabe BL und Räumen.
Über die Dauer der gesamten Bauzeit.
Menge: 100,000 m

**02.6 Absperrgitter einrichten und räumen**
Absperrgitter auf unbefestigtem Grund, aus Einzelelementen aus Kunststoff mit Standfüßen, Zaunoberkante über Gelände 1,00m,
einrichten, vorhalten, bei Bedarf Umsetzen nach Angabe BL und Räumen.
Über die Dauer der gesamten Bauzeit.
Menge: 150,000 m

**02.7 Bauzaun/Absperrgitter umstellen**
Bauzaun/Absperrgitter aus vorheriger Position, entsprechend des gemeinsam von AG und AN festgelegten Bauablaufplanes, umstellen. Das Umstellen des Bauzaunes wird einmalig für jeden zuvor festgelegten Umsetzungsabschnitt vergütet.
Menge: 100,000 m

**02.8 Stahlplatte zum Abdecken von Leitungsgräben**
Stahlplatte zum Abdecken von Leitungsgräben bereitstellen, vorhalten,
unterhalten und Räumen, bei Bedarf zur Überfahrbarkeit von Gräben verlegen bzw umsetzen.
Abmessungen mindestens 2,50 x 1,50m,
oder flächengleich,
2cm dick.
Menge: 2,000 Stk

### Titel 03 VORBEREITENDE ARBEITEN

**03.1 Bilderdokumentation Schäden an Fassade**
Bilderdokumentation Schäden an Fassade

Dokumentation der bereits bestehenden Schäden an Fassade/Hochbaugewerke/Nebenflächen. Verteilung an AG
Menge: 1,000 Psch

**03.2 Randeinfassung ausbauen**
Randeinfassung aus Beton-Kantenstein inkl. Betoneinzeiler, einschl. Bettung aufnehmen,
Beton-Kantenstein bis 100/30/10 cm in Beton versetzt mit beidseitiger Rückenstütze,
Dicke des Fundamentes bis 30 cm,
anfallende Stoffe laden.
Die Entsorgung wird gesondert vergütet.
Mengenermittlung nach Aufmaß, Entsorgungsscheine werden als Abrechnungsnachweis nicht anerkannt.
Menge: 120,000 m

**03.3 Handlauf/ Absturzsicherung Metall abbauen**
Handlauf/Abbsturzsicherung aus Metall beschichtet inkl. Fundamentierung abbauen.
Materialien sortieren und laden.
Entsorgung wird gesondert vergütet
Menge: 30,000 m

**03.4 Linienentwässerung ausbauen**
Linienentwässerung DN 100 aus Polymerbeton inkl. Sinkkasten ausbauen.
Material: Polymerbeton und  verzinkter Stegrost aus Metall.
Ausbau inkl.Betonfundament inkl. erforderliche Erdarbeiten.
Öffnungen der Anschlussleitungen mittels KG-Muffenstopfen fachgerecht schließen.
Lage: vor der Glasfassade Sporthalle und im Pausenhof
Anfallende Stoffe sortieren, laden, die Entsorgung gesondert vergütet.
Menge: 10,000 m

**03.5 Straßenablauf rund DRM 30cm Fertigteil ausb.**
Straßenablauf aus Betonteilen einschl. Aufsatz rund DRM 30cm und
Eimer, sowie Betonfundament ausbauen.
Öffnungen der Anschlussleitungen mit Beton fachgerecht schließen.
Straßenablauf mit Schaft oder Schaftkonus und Bodenteil
Anfallende Stoffe laden, die Entsorgung gesondert vergütet.
Erforderliche Erdarbeiten durchführen.'
Menge: 3,000 Stk

**03.6 Rohrleitg. ausb.**
Rohrleitung aus Beton-, Kunststoff-, Asbestzement-,
Steinzeugrohren und dgl. ggf. einschl. Auflager
und Ummantelung aus Beton ausbauen.
Art des Auflagers 'Sand oder Splitt'
Art der Ummantelung 'Sand oder Splitt'
Rohrleitung aus Steinzeugrohren,
bis DN 200,
Rohre und übriges Abbruchmaterial in Eigentum des
AN übernehmen und einer Verwertung nach Wahl
des AN zuführen.
Menge: 150,000 m

**03.7 Asphl.Oberbau schneiden5-25 cm**
Bitumenhaltigen Oberbau schneiden,
Dicke der Befestigung bis 25 cm,
mit Fugenschneidegerät.
Menge: 25,000 m

**03.8 Asphalt aufbrechen 14-25 cm**
Bitumenhaltige Befestigung aufbrechen
in Fahrwegen,
Dicke der Befestigung bis 25 cm,
auf Tragschicht aus ungebundenen Baustoffen,
Transport zur Bereitstellungfläche und fachgerechte Entsorgung wird gesondert vergütet
Menge: 380,000 m²

**03.9 Befestigung aufbrechen gebrochener Naturstein**
Ungebundene Befestigungen aufbrechen
unter Belagsflächen
aus gebrochenem Naturstein,
Dicke über 20 bis 40 cm,
Kalksteinschotter sandig, schluffig,
profilgerecht lösen, ggfls. zwischenlagern und wieder aufnehmen, laden und im Baustellenbereich zur Leitungsverfüllung oder als Bodenaustausch unter der Tragschicht profilgerecht einbauen und verdichten,
in Schichten bis 30 cm,
Transportentfernung bis 250m
Menge: 850,000 m³

**03.10 Pflaster aufnehmen**
Pflaster- und Plattenbelag aus Beton,
verlegt in Platz und Wegeflächen,
Art: Rechteckpflaster und Verbundpflaster, Betonplatten aufnehmen einschl. Bettung, Dicke bis 10 cm, verlegt in Splitt, Fugenfüllung aus Brechsand.
Anfallende Stoffe trennen, laden, die Entsorgung wird gesondert vergütet.
Menge: 600,000 m²

**03.11 Zulage Handarbeit Pflaster aufnehmen**
Zulage für Pflaster aufnehmen in Handarbeit
Menge: 25,000 m²

**03.12 Zulage Mehraufwand Abtragsarbeiten**
Zulage für Aufbruch- und Abtragsarbeiten entlang bestehender Einfriedungen
Mauern, Gebäude, etc
Menge: 300,000 m

**03.13 Zulage Mehraufwand Abtragsarbeiten**
Zulage für Aufbruch- und Abtragsarbeiten infolge vorhandener Bauwerke, z.B. Schieber / Schiebergestänge, Schächte, Hydranten
Menge: 8,000 Stk

**03.14 Flächigen Bewuchs**
Flächigen Bewuchs abräumen,
in zusammenhängenden Flächen bzw. als Solitäre,
von Aufwuchs mit Sträuchern und Gebüsch.
Wurzelstöcke bleiben im Boden.
Wuchshöhe von 0,5m - 5m
Schnittgut ist vom Baugrundstück zu entfernen.
Weiterverwertung bzw. Entsorgung des Schnittguts nach
Wahl des AN.
Menge: 50,000 m²

*Hinweis: BETONABBRUCH*

**03.15 Hindernis aus Beton/Betonfertigteil**
Hindernis aus Betonfundament, -fertigteil,-wand
abbrechen und laden,
mit Baggerschaufel,
Abfuhr und Entsorgung wird gesondert
vergütet.
Mengenermittlung nach Aufmaß, Entsorgungsscheine werden als Abrechnungsnachweis nicht anerkannt.
Umrechnungfaktor feste Masse m3 zu Tonne = 1:2,2
Menge: 100,000 m³

**03.16 Hindernis im Boden Abbruch mit Bagger**
Hindernis aus Bruchsteinmauerwerk und Beton/Betonfertigteilen abbrechen und laden
Abbruch mit Felsmeisel
Abfuhr und Entsorgung wird gesondert
vergütet.
Mengenermittlung nach Aufmaß, Entsorgungsscheine werden als Abrechnungsnachweis nicht anerkannt.
Umrechnungfaktor m³ zu Tonne = 1:2,2
Menge: 25,000 m³

**03.17 Hindernis im Boden Handabbruch**
Hindernis aus Bruchsteinmauerwerk und Beton/Betonfertigteilen abbrechen und laden
als Handabbruch
Abfuhr und Entsorgung wird gesondert
vergütet.
Auf Anordnung der Bauleitung.
Mengenermittlung nach Aufmaß, Entsorgungsscheine werden als Abrechnungsnachweis nicht anerkannt.
Umrechnungfaktor m³ zu Tonne = 1:2,2
Menge: 5,000 m³

### Titel 04 ERDARBEITEN

*Hinweis: Allgemeines*
1. Hinweise zum Bereitstellen und Verladen der Abfälle
auf der Bereitstellungsfläche

Der Abtransport erfolgt durch den AN bzw. seinem dazu
fachlich geeigneten Nachunternehmer.

In die nachfolgenden Positionen sind alle für die Entsorgung anfallenden Gebühren mit einzukalkulieren.

2. Abtransport von der Baustelle

Der Abtransport von der Baustelle erfolgt im Übernahmescheinverfahren. Die Ladeflächen von Transportfahrzeugen sind nach dem Beladen für die Beförderung grundsätzlich abzuplanen. Kosten für eine gegebenenfalls erforderliche Reinigung der Transportbehältnisse und Fahrzeuge sind in die Einheitspreise einzukalkulieren.

Die Fachkunde des Auftragnehmers und seiner Nachunternehmer werden vorausgesetzt. Hierzu wird insbesondere auf die einschlägigen Regelungen der folgenden Vorschriften hingewiesen:

Kreislaufwirtschaftsgesetz (KrWG)
Nachweisverordnung (NachweisV)
Abfallverzeichnisverordnung (AVV)
Transportgenehmigungsverordnung (TgV)

Sofern aufgrund der Schadstoffbelastung der zu entsorgenden Materialien keine besonderen Nachweisverfahren erforderlich sind, wird die Beförderung und der Transport mittels Übernahmescheinen gegenüber dem Abfallerzeuger dokumentiert. Die erforderlichen Nachweisformulare sind vom Auftragnehmer zu liefern und zu erstellen. Sämtliche Kosten dafür sind in die Einheitspreise einzukalkulieren.

Auf der Baustelle ist zum Beladen der Transportfahrzeuge ein entsprechendes Ladegerät vorzuhalten und zu betreiben.

In die Entsorgungspositionen sind vom AN die Kosten für die Verwiegung und Gebühren für die Benutzung von Autobahnen einzukalkulieren.

Erforderliche Reinigungen der Transportfahrzeuge und Baumaschinen vor Verlassen der Baustelle sind vom AN in
die Einheitspreise der Entsorgungspositionen einzukalkulieren.

3. Hinweise zur Verfahrensabwicklung

Bei den positionsbezogen, angegebenen Mengen handelt es sich um eine durch Aufmaß ermittelte Vorabschätzung. Es können sich bei der Ausführung Mengenänderungen in den Einzelpositionen ergeben. Die angebotenen Einheitspreise bleiben dadurch jedoch unverändert.

Der AN übergibt unmittelbar nach Auftragsvergabe die vorbereiteten Verantwortlichen Erklärungen bezüglich
der anfallenden Abfallfraktionen dem AG zur Unterschrift.

Ein Wechsel der Entsorgungsanlagen und der Transportunternehmen ist der BÜ des AG mindestens 5
Tage vorher anzukündigen. Der AN hat zeitgleich mit der Ankündigung vollumfänglich nachzuweisen, dass die Abfälle in den vorgesehenen Entsorgungsanlagen angenommen werden dürfen. Entstehende Kosten für die Überprüfung der Zulässigkeit trägt der AN.
Der Wechsel bedarf der Zustimmung des AG.

4.Festlegung der Deklarationsanalytik
Die zur Entsorgung bereitgestellten Abfälle werden gemäß LAGA PN 98 durch Mischproben untersucht.
Vor Beginn der Arbeiten hat der AN dem Gutachter des AG mitzuteilen, welche Deklarationsanalytik (RuVA-StB 01, LAGA 1997 oder Bayerisches Eckpunktepapier) für die Entsorgung der Abfälle erforderlich ist.

Die Veranlassung und Durchfühung der Boden- und Schadstoffanalysen wird durch einen vom AG gesondert beauftragten Bodengutachter vorgenommen.

*Hinweis: Abrechnung*
Abrechnung:
Massenermittlung zu den Bodenbewegungen hat
fogendermaßen zu erfolgen:
- digitales Aufmaß auf dem Urgelände
- digitales Aufmaß der fertiggestellten Oberflächen und
  Geländemodellierungen
- Übergabe der Daten (einschließlich Massenberechnung)
in einem geeigneten Datenformat an das ausschreibende
Planungsbüro
Die Massenermittlung ist gem. DIN 18 299 eine
Nebenleistung, die nicht gesondert vergütet wird.

Bei Abrechnung auf Nachweis werden nur Wiegescheine anerkannt. Fuhrscheine allein reichen nicht aus, es muss im Vorfeld mit der Bauleitung ein anderer Abrechnungsweg (Aufmaß, Dokumentationsfotos o.ä.) vereinbart werden.

*Hinweis: Massenermittlung zu den Bodenbewegungen*
Massenermittlung zu den Bodenbewegungen
hat folgendermaßen zu erfolgen:
- digitales Aufmaß auf dem Urgelände
- digitales Aufmaß der fertiggestellten Oberflächen und
  Geländemodellierungen
- Übergabe der Daten (einschließlich Massenberechnung)
  in einem geeigneten Datenformat an das ausschreibende
  Planungsbüro
- Massenermittlung für Abtrag, Zwischenlager, Einbau
  nachvollziehbar übergeben.
Ausführung der Massenermittlung durch ein externes Vermessungsbüro nach Wahl und auf Kosten des AN

**04.1 Boden Aushub bis 2,50 m**
Boden zur Herstellung der Rohplanie profilgerecht lösen, laden,
und auf dem Baufeld zum Wiedereinbau/zur Beprobung als Miete zwischenlagern
Transportentfernung bis 300m,
die fachgerechte Entsorgung wird gesondert vergütet,
Aushub ab Planum
Aushubtiefe bis 2,5 m,
Die Abrechnung erfolgt über digitales Aufmaß.
(Umrechnung 2t/m3)
Menge: 1050,000 m³

**04.2 Boden Aushub ab 2,50 m**
Boden zur Herstellung der Rohplanie profilgerecht lösen, laden,
und auf dem Baufeld zum Wiedereinbau/zur Beprobung als Miete vor Ort zwischenlagern.
Transportentfernung bis 300m,
die fachgerechte Entsorgung wird gesondert vergütet,
Aushub ab Planum
Aushubtiefe ab 2,5M bis 5 m,
Die Abrechnung erfolgt über digitales Aufmaß.
(Umrechnung 2t/m3)
Menge: 50,000 m³

**04.3 Zulage Klasse 6**
Zulage zur Pos "Boden lösen" für
Bodenklasse Klasse 6
Menge: 50,000 m³

**04.4 Zulage Klasse 7**
Zulage zur Pos "Boden lösen" für
Bodenklasse Klasse 7
Menge: 50,000 m³

**04.5 Boden einbauen profilgerecht**
Boden,seitlich lagernd, aufnehmen, auf dem Baufeld fördern und profilgerecht in Lagen von 30 cm einbauen,
mit auf der Baustelle lagerndem Boden, lagenweise verdichten, Verformungsmodul EV2 mind. 45 MN/m2. Einbauhöhe bis 2,00 m.
Entfernung bis 300m
Abrechnung erfolgt nach Aufmaß am Einbauort
(verdichtet) bzw. nach digitalem Aufmaß.
Menge: 100,000 m³

**04.6 Zulage Arbeitsraumverfüllung/Baugrundverfüllung**
Verfüllung wie vor beschrieben herstellen.
Zulage für das Anarbeiten am Gebäude.
Vergütung erfolgt bis zu einem Meter am Gebäude
Verfüllmaterial aus vorhandenem Bodenmaterial.
Menge: 200,000 m³

**04.7 Planum herstellen**
Planum herstellen für Gesamtgelände,
vor Auftrag von Oberboden und Tragschichten,
zulässige Abweichung von der Sollhöhe in cm 5,
Auf- und Abtrag +- 30cm,
Massenausgleich auf dem Gelände.
Transportentfernung bis 300m
Menge: 1500,000 m²

**04.8 Prüfung ZTVT-StB Rammsonde Bodeneinbau**
Kontrollprüfung ZTVT-StB
auf besondere Anordnung des AG
für Feststellung der Lagerungsdichte mit Rammsonde,
von eingebautem Boden.
nach Angabe der Bauleitung
Festlegung der Punkte durch Bauleitung
Menge: 2,000 Stk

**04.9 Bodenaushub an Gebäudesockel**
Boden ausheben - Vorleistung für bauseitige Abdichtungsarbeiten/ Sockeldämmung (Hochbau) sowie bauseitige Verlegung Ringerder (Elektro) entlang des Gebäudesockels.
Boden profilgerecht lösen und laden und auf Miete vor Ort zwischenlagern.
Transportentfernung bis 300m,
Abfuhr und Deponierung werden gesondert vergütet,
Aushub ab Oberfläche Rohplanum,
Breite der Fundamentsohle bis 3,50m,
Aushubtiefe bis 1,5 m,
Homogenbereich HEB 2+3.
Menge: 300,000 m³

**04.10 Boden für Punktfundamente**
Boden für Punktfundamente
profilgerecht lösen und laden, Abfuhr und Deponierung
werden gesondert vergütet,
Aushub ab Oberfläche Rohplanum,
Breite der Fundamentsohle über 0,6 bis 1,2 m,
Aushubtiefe bis 1,2 m,
Homogenbereich HEB 2+3, wie vorher beschrieben
Menge: 50,000 m³

**04.11 Boden für Streifenfundamente**
Boden für Streifenfundamente
profilgerecht lösen und laden, Abfuhr und Deponierung
werden gesondert vergütet,
Aushub ab Oberfläche Rohplanum,
Breite der Fundamentsohle über 0,5 bis 1,5 m,
Aushubtiefe bis 1,25 m,
Homogenbereich HEB 2+3, wie vorher beschrieben
Menge: 25,000 m³

**04.12 Zulage für Ausheben von Hand**
Zulage zu vorbeschriebener Bodenbewegungen
für Ausheben von Hand,
wird nur nach vorheriger Vereinbarung mit der
Bauleitung vergütet.
Menge: 10,000 m³

*Hinweis: LEITUNGSGRÄBEN*

*Hinweis: Erdarbeiten Abwasser- und Regenkanäle*
Erdarbeiten Abwasserkanäle

Hinweis Erdarbeiten, Analytik Boden

 Der AN hat die Erdarbeiten so durchzuführen, dass der Boden nicht durchfeuchtet und durchweicht wird. Bindige Böden sind daher unmittelbar nach dem Schütten zu verdichten. Die Schüttflächen und Erdplanie sind mit einem Quergefälle sofort glattzuwalzen, so dass das Tagwasser ungehindert abfließen kann. Die Einbau- und Verdichtungsmaßnahmen sind den Witterungsverhältnissen anzupassen und ggf. einzustellen.

Durch Regenwasser oder durch Befahren aufgeweichter, bindiger Boden ist auf Kosten des AN auszusetzen und zu ersetzen. Lässt dabei der Wassergehalt des aufgeweichten Bodens die Durchführung einer Kalkstabilisierung noch zu, dann kann der AN auf eigene Kosten diese Bodenverfestigung anstelle eines Bodenaustausches vornehmen.

*Hinweis: Hinweis Boden Leitungen*
Hinweis:

Boden der Gräben für Versorgungsleitungen profilgerecht ausheben, verfüllen und verdichten
Leitungsgraben für Rohrleitungen, Sickereinrichtungen, Kabel und dgl. herstellen.
Verfüllung mit verbessertem Boden,
Bodenverbesserung mit Zement und Kalk wird gesondert vergütet.
Die Abrechung des Leitungsgrabenaushubes + Schachtaushubes erfolgt nach DIN 1610 + DIN 4125.
Bodenverdrängung über 10 bis 20 %,
einschießlich erforderlicher Leitungssand und verdichten der Gründungssohleverdrängten Boden seitlich planieren bzw. lagern.

**04.13 Grabenarbeiten für Leerrohre ca 150 m lang, B bis 0,4, T 0,8m**
Gräben geböscht, B bis 0,4 m, T bis 0,8 m
Ausheben der Gräben für Elektroleitungen für Leerrohre DN110 und DN50, mit einer Breite von ca. 0,3 bis 0,4 m und einer Tiefe
bis 0,8 m, geböschte, Nach Abschluss der Leistungen das Material
wieder lagenweise einbauen und verdichten.Verdrängten Boden
wird Eigentum des AN und ist zu entsorgen.
Menge: 150,000 m³

**04.14 Gräben geböscht, B bis 0,80 m, T bis 1,25 m, BK 3-4**
Ausheben der Gräben für Abwasserleitungen, mit einer Breite von ca. 0,80 m und einer Tiefe bis 1,25 m, geböschte Ausführung, nach Abtrag des Oberbodens. Bodenklasse 3-4, Material teilweise abtransportieren und entsorgen und teileweise seitlich Lagern, siehe gesonderte Position. Einschl. lagenweise, in Stärken von ca. 25 cm, Wiedereinbau von Verfüllungsmaterial im Wechsel mit seitliche gelagerten bestehenden Material nach Abschluss der Leistungen und verdichten.
Entsorgung erfolgt über gesonderte Position
Menge: 100,000 m³

**04.15 Gräben mit Verbau, B bis 0,80 m, T bis 1,50 m, BK 3-4**
*** Bezugsbeschreibung
Ausheben der Gräben für Abwassersleitungen mit einer Breite von ca. 0,80 m und einer Tiefe bis 1,50 m, nach Abtrag des Oberbodens, in verbauten Graben. Verbau wird seperat vergütet. Bodenklasse 3 - 4, Material abtransportieren und entsorgen, siehe gesonderte Position. Einschl. lagenweise, in Stärken von ca. 25 cm, Wiedereinbau von Verfüllungsmaterial im Wechsel mit seitliche gelagerten bestehenden Material nach Abschluss der Leistungen und verdichten. Verdrängten Entsorgung erfolgt über gesonderte Position
Menge: 30,000 m³

**04.16 Wie vor Gräben mit Verbau, B bis 1,00 m, T 1,51 bis 2,5m**
*** wie Position 04.15
Gräben mit Verbau Breite 1,00 m, Tiefe 1,51 bis 2,5 m
Menge: 20,000 m³

**04.17 Zulage für Transport von Grabenaushub zum Zwischenlager.**
Zulage für Transport von Grabenaushub zum Zwischenlager.
Transportentfernung bis 300m.
Menge: 50,000 m³

**04.18 Aushub Handschachtung**
Handschachtung in Bereichen von Kabelkreuzungen oder anderen Ver- und Entsorgungsleitungen, Untermienieren von Fundamenten usw. Material abtransportieren und entsorgen, siehe gesonderte Position. Einschl. lagenweise, in Stärken von ca. 25 cm, Wiedereinbau von Verfüllungsmaterial im Wechsel mit seitliche gelagerten bestehenden Material nach Abschluss der Leistungen und verdichten. Freigelegte Leitungen sind zu sichern und von Hand wieder einzubauen, einzusanden und zu verdichten.
Menge: 10,000 m³

**04.19 Boden Kopfloch ausheben,verfül. Bodenklasse 3 - 6**
Boden für Kopflöcher in Gräben bei Muffen von Steinzeugrohren, Hauseinführungen, Schächten oder Leerrohrverbindungen ausheben, verfüllen und verdichten, Bodenklasse 3 - 6.
Kopfloch bis 2,0x2,0x2,5m.
Menge: 50,000 m³

**04.20 Deckung mit Sand (Bettung Typ 1)**
Liefern und Einbauen von oberer Deckung mit Bettungssand für die eingebauten Leitungen mit einem Querschnitt von 100 bis 300 mm. Die Leitungen erhalten eine Deckung, die Angaben der DIN EN 1610 sind zu beachten (Bettung Typ 1).
Menge: 50,000 m³

**04.21 Senkrechter Normverbau herstellen, vorhalten, beseitigen H bis 1,25m**
Senkrechter Normverbau DIN 4124 für Graben, Bohlendicke 5 cm, Gurtholz B/H 16/16 cm, Sohlbreite zwischen den Bekleidungen über 1 bis 1,25 m, Bodenklasse 3 bis 5 DIN 18300, Verbau herstellen, vorhalten und wieder beseitigen, Verbauhöhe bis 1,25 m, Vorhaltedauer 6 Wochen.
Menge: 25,000 m²

**04.22 Verbau mit Verbauplatten herstellen, vorhalten, beseitigen**
Verbau mit Verbauplatten DIN 4124 für Graben,
Sohlbreite zwischen den Bekleidungen über 1,0 bis 3,0
m, nach Wahl des AN, in Boden nach DIN 18300 (Ausgabe
2016) für Boden der Homogenbereiche B, C, D und E.
Verbau im Absenkverfahren herstellen, vorhalten und
wieder beseitigen.
Aufgemessen wird die Verbauhöhe bis Geländeoberkante
bzw. von OK des geplanten Erdplanums der Straße bis
Baugrubensohle.
Der Spalt zwischen Verbauwand und Baugrubenwand ist
mittels Splitt unmittelbar nach dem Einbau des Verbaus
vollflächig zu verfüllen. Alle technischen
Sicherungssysteme müssen einen kraftschlüssigen
Verbund der Baugrubensicherung gegen das Erdreich
gewährleisten. Weiterhin ist durch Maßnahmen nach Wahl
des AN sicherzustellen, dass kein Niederschlagswasser
in den Zwischenraum zwischen Verbau und dem
anstehenden Boden eindringen kann.
Die Kosten hierfür sind in den EP einzurechnen.
Verbautiefe bis 2,5 m.
Menge: 15,000 m²

**04.23 Verfüllungsmaterial für Entwässerungskanal**
Verfüllungsmaterial für Tragschicht von Entwässerungsgräben liefern.
Geeignet für die Verfüllung als Tragschicht für Entwässerungsgräben. Nicht belasteter Boden Güteüberwacht, die max. Bodenpressungen aus dem Bodengutachten sind zu berücksichtigen.
Wenn recyceltes Material eingesetzt wird, ist ein Gutachten vorzulegen, dass die Eignung bestätigt.
Menge: 50,000 m³

### Titel 05 ENTSORGUNG

**05.1 Abstimmung und Koordination Entsorgung**
Abstimmung und Koordination der Entsorgung und des Transports aller Abfälle mit der örtlichen Bauüberwachung/Fachbauleitung des AG, den Entsorgungsstellen des AN, inkl. aller erforderlichen Ortstermine und Teilnahme an Besprechungen
Menge: 1,000 Psch

**05.2 Tabellarische Zusammenstellung der Abfallentsorgung**
Tabellarische Zusammenstellung der von der Baustelle entsorgten Abfälle. Die Form der Tabelle im excel-Format wird von der örtlichen Bauüberwachung/Fachbaueitung des AG vorgegeben. Folgende Punkte sind zu erfassen:

- AVV-Nr. und Bezeichnung
- Übernahme- bzw. Wiegescheinnummer
- Tag des Abtransportes
- LKW-Kennzeichen
- Entsorgungstelle
- Haufwerks- und Positionsbezeichnung
Menge: 1,000 Psch

**05.3 Abfall nicht gefährlich AVV170301 schadstoffbelastet**
Bau- und Abbruchabfälle, Bitumengemische, Kohlenteer und teerhaltige Produkte,
Abfallschlüssel nach AVV (Abfallverzeichnis-Verordnung) 170301 Asphalt, teerhaltig,
auf Bereitstellungsfläche lagernd, laden, mit LKW des AN transportieren, entsorgen, max. Gesamtgewicht ohne Beschränkung, zum Lager/zur Anlage nach Wahl des AN,
Anlage (Bezeichnung/Ort) '
ist in Produktabfrageliste zu nennnen
die Entsorgungsgebühren werden vom AN übernommen.
Menge: 20,000 t

**05.4 Abfall nicht gefährlich AVV170302 nicht schadstoffbelastet**
Bau- und Abbruchabfälle, Bitumengemische,
nicht gefährlich, Abfallschlüssel nach AVV (Abfallverzeichnis-Verordnung)
170302 Asphalt, teerfrei,
Verwertungsklasse nach RuVA-StB01 = A
(nicht für den ungebundenen Wiedereinbau geeignet)
auf Bereitstellungsfläche lagernd, laden, mit LKW des AN transportieren, entsorgen, max. Gesamtgewicht ohne Beschränkung,
zum Lager/zur Anlage nach Wahl des AN,
Anlage (Bezeichnung/Ort) '
ist in Produktabfrageliste zu nennnen
die Entsorgungsgebühren werden vom AN übernommen.
Menge: 250,000 t

**05.5 Abfall nicht gefährlich AVV170504 nicht schadstoffbelastet Z0 LKW AN transp. entsorgen Entsorg.-geb. AN**
Bau- und Abbruchabfälle, Boden, Steine und Baggergut,
nicht gefährlich, Abfallschlüssel nach AVV (Abfallverzeichnis-Verordnung) 170504 Boden/Stein,
nicht schadstoffbelastet, Zuordnung Z 0 (uneingeschränkter Einbau), nach LAGA 1997 Boden bzw. Bayerischem Eckpunktepapier,
auf Bereitstellungsfläche lagernd, laden, mit LKW des AN transportieren, entsorgen bzw weiter verwerten, max. Gesamtgewicht ohne Beschränkung, zum Lager/zur Anlage nach Wahl des AN,
Anlage (Bezeichnung/Ort) '
Boden wird Eigentum des AN,
Entsorgungsgebühren werden vom AN übernommen.
Menge: 20,000 t

**05.6 Abfall nicht gefährlich AVV170504 schadstoffbelastet Z1.1 LKW AN transp. entsorgen Entsorg.-geb. AN**
Bau- und Abbruchabfälle, Boden, Steine und Baggergut,
nicht gefährlich, Abfallschlüssel nach AVV (Abfallverzeichnis-Verordnung) 170504 Boden/Steine,
schadstoffbelastet, Zuordnung Z 1.1 (eingeschränkter offener Einbau, auch in hydrogeologisch ungünstigen Gebieten), nach LAGA 1997 Boden bzw. Bayerischem Eckpunktepapier,
auf Bereitstellungsfläche lagernd, laden, mit LKW des AN transportieren, entsorgen bzw weiter verwerten, max. Gesamtgewicht ohne Beschränkung, zum Lager/zur Anlage nach Wahl des AN,
Anlage (Bezeichnung/Ort) '
Boden wird Eigentum des AN,
Entsorgungsgebühren werden vom AN übernommen.
Menge: 10,000 t

**05.7 Abfall nicht gefährlich AVV170504 schadstoffbelastet Z1.2 LKW AN transp. entsorgen Entsorg.-geb. AN**
Bau- und Abbruchabfälle, Boden, Steine und Baggergut,
nicht gefährlich, Abfallschlüssel nach AVV (Abfallverzeichnis-Verordnung) 170504 Boden/Stein,
schadstoffbelastet, Zuordnung Z 1.2 (eingeschränkter offener Einbau, in hydrogeologisch günstigen Gebieten), nach LAGA 1997 Boden bzw. Bayerischem Eckpunktepapier,
auf Bereitstellungsfläche lagernd, laden, mit LKW des AN transportieren, entsorgen bzw weiter verwerten, max. Gesamtgewicht ohne Beschränkung, zum Lager/zur Anlage nach Wahl des AN,
Anlage (Bezeichnung/Ort) '
Boden wird Eigentum des AN,
Entsorgungsgebühren werden vom AN übernommen.
Menge: 10,000 t

**05.8 Abfall nicht gefährlich AVV170504 schadstoffbelastet Z2 LKW AN transp. entsorgen Entsorg.-geb. AN**
Bau- und Abbruchabfälle, Boden, Steine und Baggergut,
nicht gefährlich, Abfallschlüssel nach AVV (Abfallverzeichnis-Verordnung) 170504 Boden/Stein,
schadstoffbelastet, Zuordnung Z 2 (eingeschränkter Einbau mit definierten technischen Sicherungsmaßnahmen), nach LAGA 1997 Boden bzw. Bayerischem Eckpunktepapier,
auf Bereitstellungsfläche lagernd, laden, mit LKW des AN transportieren, entsorgen, max. Gesamtgewicht ohne Beschränkung, zum Lager/zur Anlage nach Wahl des AN,
Anlage (Bezeichnung/Ort) '
ist in Produktabfrageliste zu nennnen
die Entsorgungsgebühren werden vom AN übernommen.
Menge: 10,000 t

**05.9 Abfall AVV170504 > Z2, DK 0**
Bau- und Abbruchabfälle, Boden, Steine und Baggergut,
Abfallschlüssel nach AVV (Abfallverzeichnis-Verordnung) 170504 Boden/Stein,
schadstoffbelastet, Zuordnung > Z 2,
nach LAGA 1997 Boden bzw. Bayerischem Eckpunktepapier,
DK 0
auf Bereitstellungsfläche lagernd, laden, mit LKW des AN transportieren, entsorgen, max. Gesamtgewicht ohne Beschränkung, zum Lager/zur Anlage nach Wahl des AN,
Anlage (Bezeichnung/Ort) '
ist in Produktabfrageliste zu nennnen
die Entsorgungsgebühren werden vom AN übernommen.
Menge: 10,000 t

**05.10 Abfall > Z2, DK 1**
Position wie vor, jedoch DK 1
Menge: 10,000 t

**05.11 Abfall > Z2, DK 2**
Position wie vor, jedoch DK 2
Menge: 10,000 t

**05.12 Stoffe 'Bauschutt entsorgen'**
Stoffe,
Art/Zusammensetzung 'Bauschutt bis 80cm Durchmesser'
'bereits auf Lkw geladen'
zur Recyclinganlage nach Wahl des AN
Der Nachweis der geordneten Entsorgung ist
unmittelbar zu erbringen.
'Die Deponiegebühr ist vom AN zu übernehmen.'
Menge: 400,000 t

**05.13 Stoffe 'Bauschutt entsorgen'**
Stoffe,
Art/Zusammensetzung 'Bauschutt über 80cm Durchmesser'
'bereits auf Lkw geladen'
zur Recyclinganlage nach Wahl des AN
Der Nachweis der geordneten Entsorgung ist
unmittelbar zu erbringen.
'Die Deponiegebühr ist vom AN zu übernehmen.'
Menge: 50,000 t

**05.14 Müll beseitigen**
Unbrauchbare Stoffe im Bereich der Baustelle von Hand
sammeln
und aufnehmen,
Stoffe sind zu beseitigen.
Stoffart :Verpackungsmüll, Baustoffabfälle (Kunststoff)
Abrechnung nach Anlieferungs-Quittung einer amtlich
zugelassenen Verwertungsstelle.
Menge: 10,000 t

**05.15 Stahlschrott entsorgen**
Stahlschrott bereits auf LKW geladen,
entsorgen,
Abrechnung nach Annahmeschein des Schrotthändlers.
Menge: 5,000 t

**05.16 Altholz entsorgen**
Altholz bereits auf LKW geladen,
entsorgen.
Menge: 2,000 t

### Titel 06 ENTWÄSSERUNG

**06.1 Hofablauf**
Hofablauf
Ablaufstutzen senkrecht DN 100
mit Flansch, frostsicherer Geruchssperre und
herausnehmbaren Sandfangkorb
verdrehbarer und höhenverstellbarer Aufsatz
Abdeckung: Gussrost
Hersteller ACO self
oder gleichwertig.
Menge: 2,000 Stk

**06.2 Flachrinne an Fassade mit Ablaufstutzen**
Flachrinne entsprechend DIN EN 1433/ZA, PKW-befahrbar,
aus frost/tausalzbeständigem Polymerbeton,
ohne Sohlengefälle (Wasserspiegelgefälle),
mit Ablauföffnung und angeformten Stutzen DN 100
liefern und nach Einbauanleitung des Herstellers einbauen.
Einbauort: an Türen und vor bodentiefe Fenstern
inkl passenden Maschenrost 30/10 Stahl verzinkt, Länge 1000mm
entsprechend DIN EN 1433/ZA, PKW-befahrbar,
liefern und nach Einbauanleitung des Herstellers einbauen

Nennweite: 100 mm
Baubreite: 118 mm
Bauhöhe: 55 mm

Einbau in verschiedenen Einzellängen.
Passtücke sind in den Einheitspreis mit einzukalkulieren.
Menge: 10,000 m

**06.3 Stirnwand Flachrinne**
Stirnwand Flachrinne aus Polymerbeton,
passend für Rinnenanfang und -ende,
liefern und nach Einbauanleitung des Herstellers einbauen.
Menge: 4,000 Stk

**06.4 Entwässerungsrinne DN 100**
Entwässerungsrinne entsprechend DIN EN 1433 und DIN 19580, mit schraubloser Sicherheitsarretierung Drainlock,
aus Beton, mit integriertem Kantenschutz aus verzinktem Stahl, mit Sicherheitsfalz(SF) auf der Auslaufseite,
 Nennweite 10,0 cm,
 Einzelbaulänge bis 100,0 cm,
 Baubreite 13,5 cm,
Bauhöhe 15,0cm, Abdeckungen Kl. C250 DIN EN 1433 mit Arretierung Drainlock als Stegrost, Gusseisen EN-GJS, Schlitzweite 12mm, Einlaufquerschnitt 371cm²/m, mit Verschiebesicherung,
liefern und nach Einbauanleitung des Herstellers verlegen.
Einbau in verschiedenen Einzellängen.
Passtücke sind in den Einheitspreis mit einzukalkulieren.
Menge: 60,000 m

**06.5 Stirnwand**
Kombistirnwand für Rinnenanfang und -ende
aus frost- und tausalzbeständigem Polymerbeton,
mit integriertem Kantenschutz aus verzinktem Stahl,
Baulänge 2,0 cm,
passend für vor beschriebene Rinne liefern und einbauen.
Menge: 34,000 Stk

**06.6 Zulage Einlaufkasten**
Zulage Einlaufkasten
passend zu vor beschriebener Rinne
Baulänge 50,0 cm,
 Baubreite 13,5 cm,
 Bauhöhe 45,0 cm
 mit zwei Einlaufseiten,
 mit  Lippenlabyrinthdichtung aus NBR für waagerechten, flüssigkeitsdichten Rohranschluss DN/OD 110-160 mit Schlammeimer aus Kunststoff PP,
mit Abdeckung wie Rinnen der Hauptposition
liefern und nach Einbauanleitung des Herstellers einbauen.
Menge: 14,000 Stk

**06.7 Straßenablauf 500/300, C 250, 15 bis 25 mm, niedere Bauform**
Straßenablauf, bestehend aus Boden 1a, Zwischenteil,
Schaftkonus, Auflagerring, verzinktem Eimer nach DIN
4052; Aufsatz 500/300 der Klasse C 250 nach DIN EN 124,
Rahmen und Rost aus Gusseisen als Pultform nach DIN
19583 oder als Rinnenform nach DIN 19571 auf 20 cm
dicker Sauberkeitsschicht aus Beton C 20/25 herstellen.
Betonteile auf Dünnbettmörtel und Aufsatz auf
Normalbettmörtel setzen.
Rost mit Schlitzweite 16 mm,
für niedere Bauform.
Inkl. Anschluss auf DN 150.
Menge: 2,000 Stk

**06.8 Kanalrohr PP-Rohr DN 100**
Kanalrohre aus PP (Polypropylen)
Hochlast-Vollwand-Kanalrohre (KG 2000) mit Steckmuffe undfestintegrietem Safety-Lock-Sicherheitsdichtsystem mit Dichtung aus EPDM nach DIN EN 18 52 liefern und nach DIN EN 1610 höhen- und fluchtgerecht verlegen.
Der statische Nachweis (Rohrstatik) ist zu führen und
dem Auftraggeber auf Verlangen vorzulegen.
Ringsteifigkeit SN 16, ohne Zusatz von Füllstoffen.
hochabriebfest
Farbe: orangebraun
DN 125, SN16
Auflager aus nichtbindigem Boden,
Auflagerwinkel 180 Grad,
in vorhandenem geböschtem Graben.
Grabentiefe bis 2,5 m.
Menge: 25,000 m

**06.9 Kanalrohr PP-Rohr DN 125**
Kanalrohre aus PP (Polypropylen)
Hochlast-Vollwand-Kanalrohre (KG 2000) mit Steckmuffe undfestintegrietem Safety-Lock-Sicherheitsdichtsystem mit Dichtung aus EPDM nach DIN EN 18 52 liefern und nach DIN EN 1610 höhen- und fluchtgerecht verlegen.
Der statische Nachweis (Rohrstatik) ist zu führen und
dem Auftraggeber auf Verlangen vorzulegen.
Ringsteifigkeit SN 16, ohne Zusatz von Füllstoffen.
hochabriebfest
Farbe: orangebraun
DN 125, SN16
Auflager aus nichtbindigem Boden,
Auflagerwinkel 180 Grad,
in vorhandenem geböschtem Graben.
Grabentiefe bis 2,5 m.
Menge: 50,000 m

**06.10 Kanalrohr PP-Rohr DN 150**
wie vorherige Position,
jedoch PP-Rohr DN 150
Menge: 25,000 m

**06.11 Bögen DN 125**
Bögen DN 125,
sonst wie in Position vor beschrieben.
Menge: 20,000 Stk

**06.12 Bögen DN 100**
Bögen DN 100,
sonst wie in Position vor beschrieben.
Menge: 20,000 Stk

**06.13 Bögen DN 150**
Bögen DN 150,
sonst wie in Position vor beschrieben.
Menge: 10,000 Stk

**06.14 Abzweige DN 110/110**
Zulage zu den PP-Rohren für das Liefern und Verlegen
von PP-Abzweigen 45°/90° mit werkseitig eingelegtem
Lippendichtring für die Entwässerungskanäle. Die
Abzweige werden in der Hauptleitung übermessen;
Steifigkeitsklasse SN8; Hauptrohr DN 110
Abzweig DN 110
Menge: 5,000 Stk

**06.15 Abzweige DN 125/110**
Zulage zu den PP-Rohren für das Liefern und Verlegen
von PP-Abzweigen 45°/90° mit werkseitig eingelegtem
Lippendichtring für die Entwässerungskanäle. Die
Abzweige werden in der Hauptleitung übermessen;
Steifigkeitsklasse SN8; Hauptrohr DN 125
Abzweig DN 110
Menge: 5,000 Stk

**06.16 Abzweige DN 125/125**
Zulage zu den PP-Rohren für das Liefern und Verlegen
von PP-Abzweigen 45°/90° mit werkseitig eingelegtem
Lippendichtring für die Entwässerungskanäle. Die
Abzweige werden in der Hauptleitung übermessen;
Steifigkeitsklasse SN8; Hauptrohr DN 125
Abzweig DN 125
Menge: 5,000 Stk

**06.17 Abzweige DN 150/125**
Zulage zu den PP-Rohren für das Liefern und Verlegen
von PP-Abzweigen 45°/90° mit werkseitig eingelegtem
Lippendichtring für die Entwässerungskanäle. Die
Abzweige werden in der Hauptleitung übermessen;
Steifigkeitsklasse SN8; Hauptrohr DN 150
Abzweig DN 125
Menge: 5,000 Stk

**06.18 Leitungsanschlüsse**
Anschluss von gelegten PP-Rohren jeglicher Art, Form, Größe und Material mit Ablaufanschluss an das bestehende Kanalnetz aus PP DN 100 bis DN 150 inkl. Dicht- und Verbindungsmaterial.
Menge: 20,000 Stk

**06.19 Schacht Stahlbetonfertigteile DN1000**
Schacht aus Beton-/Stahlbetonfertigteilen DIN EN 1917, DIN 4034-1, Typ 2, rund, DN 1000, mit Schachtunterteil, Schachtringen/Schachtrohr, Auflageringen, Schachthals DN 1200/625, Bauteilverbindung mit Dichtungen aus Elastomeren DIN EN 681-1 und DIN 4060 als Kompressionsdichtung, Dichtungen werkseitig fest eingebaut, gleichmäßige Lastübertragung durch mitgeliefertes Lastübertragungselement, einläufiger Steiggang mit Steigbügeln DIN 19555, aus nichtrostendem Stahl, kunststoffummantelt, Werkstoff-Nr 1.4571, Gerinne gerade, Schachtunterteil, Gerinne und Auftritt aus Beton C 60/75, in einem Guss gefertigt, Auftritt in Scheitelhöhe, Zu- und Abläufe sohlgleich, Anschlüsse für gelenkige Einbindung der Zu- und Abläufe mit Muffe, Zulauf für Rohre aus Stahlbeton, DN 1000,
Winkel '210' Grad, Ablauf für Rohre aus Stahlbeton, DN
600, lichte Schachttiefe bis 2,0m.
Menge: 1,000 St

**06.20 Schachtanschluss**
Schachtanschlüsse für PP-Kanalrohre
Zulage zu den Kanal- bzw. Abwasserrohren aus PP
nach DIN 19534 (KG) bzw. PE nach DIN 19537 für das
Liefern und Einbauen von passenden Schachtanschlussstücken.
Ein Satz besteht aus zwei Schachtfuttern, die entweder im Fertigteil oder auf der Baustelle einbetoniert werden.
Material: PP (KG-Leitung)
Schachtanschluss bis DN 200
Mengenangabe 1 Stück entspricht 1 Satz
Menge: 5,000 Stk

**06.21 Schachtabdeckung**
Schachtabdeckungen
nach DIN EN 124 / DIN 1229 mit rundem Rahmen nach
DIN 4271 / 19584. Auflagerflächen im Rahmen, sowie
Deckel maschinell bearbeitet mit Polychloropren-
Einlage, liefern und in die Schachteinstiege mit
wasserdichter Fuge einbauen und die Fuge innen
verputzen.
Klasse D 400
Kennmaß Durchschnitt 800 mm
mit Lüftungsöffnungen, einschließlich verzinktem
Ringschmutzfänger nach DIN 1221 - F
(schwere Ausführung)
Schachtdeckel aus Gusseisen, ohne Betonfüllung.
Menge: 2,000 Stk

**06.22 vorh. Schachtabdeckungen anpassen**
vorhandene Schachtabdeckung anpassen, in Fahrflächen und Fußgängerbereichen,
Abmessungen ca. 65 cm Durchmesser (incl. Rahmen),
höhenmässig anpassen, Höhenänderung +/- 30 cm.
Ausführung mit Auflagerringen DIN 4034-2,
Höhe in mm '60 mm', 80 mm oder 100 mm
verlegen in Mörtel MG III, Fugen
glatt verstreichen.
Ausgleichsringe werden gesondert vergütet.
Menge: 2,000 Stk

**06.23 Sch.-abdeckg., freiliegend, vorh., bis 10 cm anheben**
Freiliegende Schachtabdeckung auf neue Höhe setzen.
Schachtabdeckung in ungebundener Tragschicht ausbauen,
Höhe durch Ausbau, Lieferung und Einbau von
Auflagerringen, ggf. in mehreren Arbeitsschritten,
angleichen und Schachtabdeckung vollfugig auf
Mörtelbett aus Fertigzementmörtel Druckfestigkeit
fck,cube des Mörtels min. 20 N/mm², Zement Art CEM I,
max. w/z 0,50, frost-/tausalzbeständig auf neue Höhe
setzen. Aufbruchgut in Eigentum des AN übernehmen und
von der Baustelle entfernen.
Einbau der vorhandenen Schachtabdeckung.
Anheben bis 10 cm.
Menge: 5,000 Stk

**06.24 Betonauflagering Ring n. DIN 4034, Höhe 40 mm**
Betonauflagering, lichter DU 625 mm, in Mörtel MG III
nach DIN 1053 versetzen.
Fugen glattstreichen.
Ring nach DIN 4034.
Ringhöhe 40 mm.
Menge: 5,000 Stk

**06.25 Betonauflagering Ring n. DIN 4034, Höhe 60 mm**
Betonauflagering, lichter DU 625 mm, in Mörtel MG III
nach DIN 1053 versetzen.
Fugen glattstreichen.
Ring nach DIN 4034.
Ringhöhe 60 mm.
Menge: 5,000 Stk

**06.26 Betonauflagering Ring n. DIN 4034, Höhe 80 mm**
Betonauflagering, lichter DU 625 mm, in Mörtel MG III
nach DIN 1053 versetzen.
Fugen glattstreichen.
Ring nach DIN 4034.
Ringhöhe 80 mm.
Menge: 5,000 Stk

**06.27 Betonauflagering Ring n. DIN 4034, Höhe 100 mm**
Betonauflagering, lichter DU 625 mm, in Mörtel MG III
nach DIN 1053 versetzen.
Fugen glattstreichen.
Ring nach DIN 4034.
Ringhöhe 100 mm.
Menge: 5,000 Stk

### Titel 07 ELEKTRO

**07.1 Kabelschutzrohr PVC-U AD 50mm**
Kabelschutzrohr PVC-U AD 50mm, einsanden,
Kabelschutzrohr aus PVC-U DIN 8061, Maße DIN 16873,
Nenn-Außendurchmesser 50 mm, mit Steckmuffe und Dichtring,
Inkl. Abstandhalter alle 2,5 m.
Menge: 300,000 m

**07.2 Kabelschutzrohr PVC-U AD 110mm**
Kabelschutzrohr PVC-U AD 110mm WD 3,2mm, einsanden, liefern und bis zu 3 Rohre nebeneinander einbauen.
Kabelschutzrohr aus PVC-U DIN 8061, Maße DIN 16873,
Nenn-Außendurchmesser 110 mm, Wanddicke 3,2 mm, mit Steckmuffe und Dichtring,
Inkl. Abstandhalter alle 2,5 m.
Menge: 250,000 m

**07.3 Rohrbogen 30Grad PVC-U AD 110mm**
Rohrbogen mit angeformter Steckmuffe, 30 Grad, aus
PVC-U DIN 8061, Außendurchmesser 110 mm, Radius 10- bis
15-facher Rohrdurchmesser, einschl. Lieferung.
Menge: 20,000 Stk

**07.4 Kabelwarnband**
Kabelwarnband in vorhandenen Kabelgraben
verlegen.
Menge: 550,000 m

**07.5 Zugdrähte aus verz. Draht 1,5mm²**
Zugdrähte aus verz. Draht 1,5mm²
sind in vorstehende Rohre einzuziehen.
Menge: 550,000 m

**07.6 Fundament Mastleuchte**
Fundament Mastleuchte
bestehend aus:
Rohrhülse Durchmesser 300 mm,
Fundament quadratisch 1000 mm, für Lichtmast Hersteller
nach Angaben örtliche Bauleitung. Einschl. herstellen
der Leerrohröffnungen Durchmesser 65 mm, einseitig
bzw.zweiseitig.
Menge: 8,000 Stk

**07.7 Punktfundamente für Pollerleuchten mit Erdstück**
Einzelfundament aus Beton C 25/30 unbewehrt
herstellen, inkl. BEGA ERDSTÜCK
Fundamentabmessungen (L/B/H): 30/30/30cm
Seiten geschalt, Oberfläche abgezogen

Erdstück besteht aus Stahl
Feuerverzinkt nach EN ISO 1461
3 Gewindeeinsätze mit Befestigungs-
Schrauben M8 x 25 aus Edelstahl
Werkstoff-Nr: 1.4301
Teilkreisdurchmesser 132 mm
Seitliche Leitungseinführung 70 x 30 mm
Gewicht: 3,5 kg

Einschließlich Erdarbeiten und Sauberkeitsschicht, verdrängtes Erdreich seitlich planieren,
Fundamentsohle verdichten.
Inkl. Lieferung und Montage.
Menge: 2,000 Stk

**07.8 Kabelzugschacht Außenmaß 1000x1000x1000 mm Bauteil C**
Kabelzugschacht Außenmaß 1000x1000x1000 mm Bauteil C

Technische Vorgaben:
Kabelschacht aus Kunststoffelementen,
Abdeckung Klasse D 400 1229 und DIN EN 124,
Außenlichte Maße L/B 1000/1000 mm, lichte Höhe 1000 mm,
Abdeckung aus Stahlrahmen, ausbetoniert,
Verriegelung mit Sechskant und Verschlussstopfen,
mit Einführungsöffnungen:
8 St. stirnseitig,
DN 110 mm, 4 nebeneinander, 2 übereinander
8 ST. längsseitig,
DN 110 mm, 4 nebeneinander, 2 übereinander
Die Einführungen müssen gegen eindringendes Wasser bis zu einem Druck von 0,1 bar Überdruck gesichert sein,
komplett mit Kiesbett, Befestigungsmaterial und Drainageleitung unterhalb des Schachtes, gemäß Einbauvorschrift des Herstellers einbauen.
Menge: 1,000 Stk

### Titel 08 BEFESTIGTE FLÄCHEN

*Hinweis: TRAGSCHICHTEN*

*Hinweis: Hinweis zu den Tragschichten:*
Liefernachweise sowie ein Soll-Ist-Vergleich ist mit Stellung der Schlussrechnung zu bringen.

*Hinweis: Absteckung*
Der AG liefert georefernzierte Absteckunterlagen 2D als DWG- oder DXF-Datei. Die Absteckarbeiten sind mit einem elektronischenTachymeter durchzuführen.

**08.1 Vlies 300g/qm**
Vlies 300g/qm
Geo- Textil Schutzvlies, thermisch verfestigt,
liefern und verlegen auf vorbereitetem Unterbau
mit Überlappung der Stöße min. 30 cm,
zur Trennung Unterbau-Tragschicht.
Menge: 150,000 m²

**08.2 Geogitter als Bewehrungsgitter**
Geogitter als Bewehrungsgitter zur Erhöhung der Tragfähigkeit über nicht ausreichend tragfähigem Untergrund und im Anschluss an überdeckte Bauwerke als Ersatz einer Schleppplatte gemäß TL Geok E-StB05 liefern und nach Angaben des Herstellers einbauen
Produkteigenschaften des Geogittersgemäß "Merkblatt für die Anwendung von Geokunststoffen im Erdbau des Straßenbaus, M Geok E", Ausgabe 2005:
dehnsteifes Geogitter aus hochmodulen Polyestergarnen mit geringer Kriechneigung und polymerer Schutzbeschichtung
Höchstzugkraft FB, k, 5 %
(DIN EN ISO 10319) (längs/quer):=110/25 kN/m Dehnung bei Nennkraft (längs/quer):=6/15 %
Maschenweite: 20 x 30 mm
Konstruktionsdehnung (längs/quer):= 0/0 %
Umgebungsmilieu: pH Wert des Bodens/Überschüttmaterials 2 =pH =13
Witterungsbeständigkeit (DIN EN 12224): Bedeckung innerhalb 1 Monat
Rollenabmessungen: 5,00 x 100 m
Die Überlappung an den Stößen beträgt min 50 cm. Es darf nicht direkt befahren werden und ist im Vorkopf-Verfahren zu beschütten. Überlappungsverluste sind in den Einheitspreis einzurechnen.
Abgerechnet wird die abgedeckte Geogitterfläche.
Eigen-und Fremdüberwachung gemäß DIN 18200 soll nachgewiesen werden. Jede Rolle ist nach DIN ISO 10320 mit mindestens einem Rollenetikett zu kennzeichnen.
Menge: 50,000 m²

**08.3 Doppelnoppenbahn**
Doppelnoppenbahn aus Spezial-PE mit aufkaschiertem PE-Vlies, an senkrechte Bauteile als Bautenschutz im Bereich von Auffüllungen anbringen.
Einbauhöhe über 50cm bis 1m.
Menge: 120,000 m²

**08.4 Planum herstellen**
Zur Aufnahme einer ungebundenen Tragschicht,
Für Wege- und Verkehrsflächen
zulässige Abweichungen von der Sollhöhe +/-2cm
Planum herstellen und verdichten
Menge: 1000,000 m

**08.5 Erschwerniszulage Arbeiten an Bebauung und Einbauten**
Erschwerniszulage Erdarbeiten an Bebauung und aufgehenden Bauteilen.
Zulage die bei den Erdarbeiten, Bodenverbesserung und dem Einbau der Schottertragschichten/Frostschutzschichten entlang von Gebäuden und Einfriedungen anfallen.
Dabei sind Aushubtiefen gemäß den Regelquerschnitten zu beachten und zu berücksichtigen.
Gilt ausschließlich nur an Gebäuden und nicht an Bord-/Leisten- und Kantensteinen und Einfassungen.
Aufmaß und Abrechnung erfolgt nach Abwicklung der
betroffenen Gebäudefront- bzw. Einfriedungslänge.
Menge: 200,000 m

**08.6 Untergrund verdichten**
Untergrund verdichten,
für Verkehrsflächen,
Verformungsmodul EV2 mind. 45 MN/m2
Menge: 1000,000 m²

**08.7 Füllmaterial**
Füllmaterial einbauen
für profilgerechte Auffüllungen unter befestigeten Flächen,
mit vom AN zu liefernden Stoffen,
Stoff standfester, verdichtngsfähiger Bodenaushub
Einbauhöhe bis 100cm,
lageweise verdichten in Schichten bis 40cm,
Verformungsmodul EV2 mind. 45MN/m2 in jeder Lage.
Menge: 100,000 t

**08.8 FSS Bk 1,0**
Frostschutzschicht, Belastungsklasse RStO 12 Bk1,0, Verdichtungsgrad mind. DPr 1,03, Verformungsmodul auf der Oberfläche mind. EV2 120 MPa, aus Baustoffgemisch für Frostschutzschicht, natürliche Gesteinskörnung TL Gestein, Körnung 0/56, Schichtdicke 19 cm, abgerechnet wird nach Auftragprofilen.
Menge: 900,000 m²

**08.9 STS Bk 1,0**
Schottertragschicht, Belastungsklasse RStO 12 Bk1,0, Verdichtungsgrad mind. DPr 1, Verformungsmodul auf der Oberfläche mind. EV2 150 MPa, aus Baustoffgemisch für Schottertragschicht, natürliche Gesteinskörnung TL Gestein, Körnung 0/45, Schichtdicke 25 cm, Einbau zwischen Randeinfassungen, abgerechnet wird nach Auftragprofilen.
Umrechnungsfaktor: t/m³ = 1/0,5
Menge: 900,000 m²

**08.10 Schottertragsch. Ausgleich**
Schottertragschicht ZTVT-StB
aus Schotter-Splitt-Sand-Gemisch,
Körnung 0/45 mm,
Schichtdicke nach Bedarf, als Ausgleichsschicht,
nach Absprache mit der Bauleitung
Menge: 180,000 t

**08.11 Prüfung ZTVT-StB Verformung**
Kontrollprüfung ZTVT-StB
dynamisch
auf besondere Anordnung des AG
für Verformungsmodul
Planum oder Tragschicht ohne Bindemittel.
Festlegung der Punkte durch AG / Bauleitung
Vergütung nur bei erfolgreichem Prüfergebnis
Menge: 10,000 Stk

**08.12 Prüfung ZTVT-StB Verformung**
Kontrollprüfung ZTVT-StB
statisch
einschließlich Stellung des Gegengewichts
auf besondere Anordnung des AG
für Verformungsmodul
der Tragschicht ohne Bindemittel.
Festlegung der Punkte durch AG / Bauleitung
Vergütung nur bei erfolgreichem Prüfergebnis
Menge: 5,000 Stk

*Hinweis: EINFASSUNGEN*
Die Abstände der Kantensteine muss am ausgelegten Originalpflaster überprüft werden. Schnitte am Pflaster oder zu große Fugen aufgrund nicht passender Abstände der Kantensteine werden nicht akzeptiert.

*Hinweis: Hinweis zu Dehnungsfugen in Borden, Rinnen und Pflasterstreifen*
Hinweis zu Dehnungsfugen in Borden, Rinnen und
Pflasterstreifen:

Bei den Bordsteinen und davorliegenden Pflasterstreifen
sowie den Muldenrinnen sind alle 8-10m Dehnungsfugen aus
Hartschaumeinlagen mit dauerelastischer Vergußmasse
herzustellen.
Die Dehnungsfugen sind in die Positionen einzurechnen
und werden nicht gesondert vergütet.

**08.13 Tiefbord belagsbündig 25cm**
Tiefbord Beton,
DIN 1340,Maße 10/25/100cm, grau,
verlegen mit Bettung und beidseitiger Rückenstütze,
als Einfassung von Asphalt und Pflasterflächen,
Bettung und Rückenstütze DIN 18 318 aus Beton C25/30,
Borde engfugig verlegen.
Borde an Einbauten und Begrenzungen anpassen.
Einbau flächenbündig.
Menge: 40,000 m

**08.14 Zulage Schnitt Tiefbordstein 10/25**
Anschlussarbeiten für vorbeschriebenen Bordstein als Zulage für das Herstellen von Schnitt-/Bruchkanten
mit Motorschneidegerät und diamantbesetzter
Trennscheibe.
Keine Gehrungsschnitte!
Menge: 10,000 Stk

**08.15 Tiefbord belagsbündig 40cm**
Tiefbord Beton,
DIN 1340,Maße 10/40/100cm, grau,
verlegen mit Bettung und beidseitiger Rückenstütze,
als Einfassung von Asphalt und Pflasterflächen,
Bettung und Rückenstütze DIN 18 318 aus Beton C25/30,
Borde engfugig verlegen.
Borde an Einbauten und Begrenzungen anpassen.
Einbau flächenbündig.
Menge: 20,000 m

**08.16 Zulage Schnitt Tiefbordstein 10/40**
Anschlussarbeiten für vorbeschriebenen Bordstein als Zulage für das Herstellen von Schnitt-/Bruchkanten
mit Motorschneidegerät und diamantbesetzter
Trennscheibe.
Keine Gehrungsschnitte!
Menge: 5,000 Stk

**08.17 Tiefbord 5cm über OK**
Tiefbord Beton,
DIN 1340,Maße 10/25/100cm, grau,
verlegen mit Bettung und beidseitiger Rückenstütze,
als Einfassung von Asphalt und Pflasterflächen,
Bettung und Rückenstütze DIN 18 318 aus Beton C25/30,
Borde engfugig verlegen.
Borde an Einbauten und Begrenzungen anpassen.
Einbau 5cm über OK Belag
Menge: 20,000 m

**08.18 Einfassungsstein Traufstreifen 8/20**
Tiefbord Beton,
DIN 1340,Maße 100/20/8cm, grau, gefast
verlegen mit Bettung und beidseitiger Rückenstütze,
als Einfassung von Traufstreifen
Bettung und Rückenstütze DIN 18 318 aus Beton C20/25,
Fundamenthöhe 20cm
Borde engfugig verlegen gem. Detail.
Borde an Einbauten und Begrenzungen anpassen.
Menge: 15,000 m

**08.19 Zulage Schnitt Einfassungstein**
Anschlussarbeiten für vorbeschriebenen Einfassungssteinstein als Zulage für das Herstellen von Schnitt-/Bruchkanten
mit Motorschneidegerät und diamantbesetzter
Trennscheibe.
Keine Gehrungsschnitte!
Menge: 6,000 Stk

**08.20 Traufstreifen Basaltsplitt**
Traufstreifen aus
Basaltsplitt Körnung 8/16
Schichtdicke 10 cm,
Breite der Schüttung 30 cm.
Menge: 10,000 m²

**08.21 Rundbord Beton - 18x22x100**
Rundbord Beton, 3cm über OK angrenzender Belag,
nach DIN EN 1340/DIN 483, TL Pflaster-StB 06
Maße= 18x22x100 cm, Farbe: grau,
liefern und verlegen mit Bettung und beidseitiger geschalter Rückenstütze,
Bettung DIN 18 318 aus Beton C 25/30,
Borde engfugig verlegen.
Menge: 50,000 m

**08.22 Zulage Radienstein Rundbord**
Zulage zu vorh. Position 'Rundbord Beton',
als Radienstein außen 18x22x100cm, Radius: r = 1,5 m
liefern und verlegen mit Bettung und beidseitiger Rückenstütze,
Bettung und Rückenstütze aus Beton C20/25.
Borde engfugig als Bögen verlegen.
Menge: 5,000 m

**08.23 Zulage Schnitt Rundbord**
Anschlussarbeiten für vorbeschriebenen Rundbord als Zulage für das Herstellen von Schnitt-/Bruchkanten
mit Motorschneidegerät und diamantbesetzter
Trennscheibe.
Keine Gehrungsschnitte!
Menge: 6,000 Stk

**08.24 Homburger Kante 3-zeilig Kleinpflaster bruchrauh**
Pflasterstreifen 3-zeilig  als Homburger Kante,
mit Ausmuldung / Stich ca. 3cm,  aus Natursteinpflaster
Gesteinsart: Granit, Formate 12/12/12cm,
Oberfläche bruchrauh,
Farbe: Grau
Bettung aus Beton C 12/15, Dicke 20 cm,
mit einseitiger Rückenstütze aus Beton C 12/15, 15 cm dick in Schalung.
Pflasterfugen verfüllen mit Mörtel MG III.
Dehnfugen max. alle 12 m, 10 mm breit sind mit Fugenmasse zu vergießen.
Steine an Einbauten und Begrenzungen anpassen.
Menge: 5,000 m

*Hinweis: PFLASTERARBEITEN*

**08.25 Pflasterbelag Ellenbogenverband**
Pflasterdecke aus Pflastersteinen aus Beton,
zweischichtig (Vorsatzdicke >4 mm)
mit Nocken-Verschiebesicherung, Minifase und Vorsatzschichtaus Natursteinkörnung.

Verlegeort: Pausenhof, Eingangsbereich und Wegeflächen mit unterschiedlichen Einbaubreiten
Farbton: grau
Rastermaße L/B/H: 300/200/80 mm,
Nennmaße L/B/H: 297/197/80 mm
liefern und mit einer Fugenbreite von 3 - 5 mm
im Ellenbogenverband ohne Kreuzfugen,
Anschlußsteine 200/200m verlegen.
Die Verlegevorschriften des Herstellers und die Angaben der DIN 18318 sowie der ZTV Pflaster-StB 06 sind zu beachten
Bettung: 3-5cm (verdichteter Zustand) Bettungsmaterial nach DIN 18318, vorzugsweise kornabgestuftes Splittsandgemisch der Körnung 0/5 mm, aus Hartgestein z.B. Basalt. Die Filterstabilität von Fuge, Bettung und Tragschicht ist zu gewährleisten
Abrütteln bis zur Standfestigkeit und Pflasterfugen
einschlämmen mit Edelbrechsand 0/3.
Menge: 800,000 m²

**08.26 Pflasterbelag Halbverband**
Pflasterdecke aus Pflastersteinen aus Beton,
zweischichtig (Vorsatzdicke >4 mm)
mit Fase (4/6mm) und Abstandhalter, Gewicht ca. 180 kg
Verlegeort: Pausenhof, Eingangsbereich und Wegeflächen mit unterschiedlichen Einbaubreiten
Farbton: grau
Rastermaße L/B/H: 200/200/80 mm,
Nennmaße L/B/H: 197/197/80 mm
Oberseite, Seitenflächen und Unterseite planmäßig eben
liefern und mit einer Fugenbreite von 3 - 5 mm
im Halbverband ohne Kreuzfugen, Anschlußsteine 200/100m
verlegen.
Die Verlegevorschriften des Herstellers und die Angaben der DIN 18318 sowie der ZTV Pflaster-StB 06 sind zu beachten
Bettung: 3-5cm (verdichteter Zustand) Bettungsmaterial nach DIN 18318, vorzugsweise kornabgestuftes Splittsandgemisch der Körnung 0/5 mm, aus Hartgestein z.B. Basalt. Die Filterstabilität von Fuge, Bettung und Tragschicht ist zu gewährleisten
Abrütteln bis zur Standfestigkeit und Pflasterfugen
einschlämmen mit Edelbrechsand 0/3.
Menge: 100,000 m²

**08.27 Zulage Beläge Kante herstellen**
Anschlussarbeiten fuer vorbeschriebenen Pflaster- und
Pflasterbelag bis Dicke 8 cm als Zulage
für das Herstellen von Schnittkanten
mit Naßschneidegerät und diamantbesetzter
Trennscheibe.
Menge: 180,000 m

*Hinweis: ASPHALT*

**08.28 Baustelleneinrichtung Asphaltarbeiten**
Baustelleneinrichtung Asphaltarbeiten
(mit Anlieferung eines Fertigers)
Es kann vorkommen, daß die Asphaltarbeiten aus
orgnisatorischen Gründen nicht auf einmal durchgeführt
werden können.
Eine Baustelleneinrichtung wird auf jeden Fall
vergütet. Zusätzliche Baustelleneinrichtung wird nur
vergütet, wenn der AN durch fremdes Verschulden (keine
höhere Gewalt!) nicht an einem Stück durcharbeiten
kann.
Menge: 1,000 Stk

**08.29 Fugen herstellen Schichtd. 5,0 cm Breite 10 mm**
Fugen in der Dicke der bituminösen Deckschicht mit
schmelzbarem Bitumen-Dichtungsband herstellen.
Vor dem Einbau der Deckschicht vorhandene Wandung
säubern, soweit erforderlich trocknen und mit bituminösem Voranstrich versehen. Nach dem Trocknen des
Voranstriches Fugenband an der zu verklebenden Seite
leicht anschmelzen und an die Wandung gleichmässig
anpressen.
Dicke der Deckschicht bis 5,0 cm,
Fugenbreite 10 mm.
Menge: 5,000 m

**08.30 Untergrund reinigen**
Oberfläche der Bitu-Tragschicht bzw. der Binderschicht vor Auftrag des haftklebers reinigen
Menge: 360,000 m²

**08.31 Schichtenverbund herstellen**
Schichtenverbund durch Ansprühen der Unterlage mit bitumenhaltigem Bindemittel herstellen,
mit Ramenspritzgerät, für Zwickel u.ä. mit Handverdüsung.
Inkl. Reinigung der Fläche.
Bindemittel C60BP4-S,
Ansprühmenge ca. 200g/m².
Menge: 360,000 m²

**08.32 ATS aus AC 32 TS herstellen**
Asphalttragschicht aus Asphalttragschichtmischgut
AC 32 TS herstellen auf Frostschutzschicht, bzw. bauseitiger Abdichtung,
in Fahrbahnen der Belastungsklassen Bk 3,2,
Einbaudicke 18 cm,
mit Bindemittel 50/70.
Menge: 360,000 m²

**08.33 Asphaltbinder**
Asphaltbinderschicht aus Asphalttragschichtmischgut
AC 16 B S herstellen auf vorhandener gebundener
Tragschicht,
Bindemittel Straßenbaubitumen 25/55-55 DIN EN 12591,
für Belastungsklasse 3,2
Schichtdicke 8 cm,
Einbau zwischen Einfassungen.
Menge: 360,000 m²

**08.34 Zulage zur Position "Asphaltbinder"**
Zulage zur Position "Asphaltbinder"
in Handeinbau
Menge: 100,000 m²

**08.35 ADS aus AC11 DN herstellen**
Asphaltdeckschicht aus Asphaltbeton AC 11 DN herstellen. Das Abstumpfen der Oberfläche wird gesondert vergütet.
In Fahrbahnen der Belastungsklasse Bk 3,2,
Einbaudicke 4 cm,
mit Bindemittel 50/70.
Menge: 360,000 m²

**08.36 Handeinbau Asphaltdeckschicht**
Zulage zur Position "ADS aus AC 11 DN herstellen"
in Handeinbau
Menge: 100,000 m²

**08.37 Profilausgleich Mehreinbau Asphalttragschicht,**
Profilausgleich Mehreinbau Asphalttragschicht, Heißeinbau, ZTV Asphalt-StB,
für Belastungsklasse 1,8 Schichtdicke grösser als 12 cm
Menge: 10,000 t

### Titel 09 BAUKONSTRUKTION

*Hinweis: TREPPENANLAGE*
Mauer- und Betonarbeiten, sonstige Ingenieurbauwerke
Vorbemerkungen
1.  Allgemeines

1.1  Der Beton muss - soweit in der Leistungsbeschrei- bung nichts Anderes enthalten ist - der DIN EN 206-1 und der DIN 1045-2 sowie den ZTV-ING entsprechen.
1.2  Bei der Bezeichnung der Expositionsklassen handelt es sich um eine verkürzte Schreibweise. Die Ergänzung (D) für die deutsche Regelung entsprechend DIN-Fachbericht 100 "Beton" gilt als vereinbart.
1.3  Soweit Mindestdruckfestigkeitsklassen bei den Expositionsklassen angegeben sind, resultieren diese allein aus der Expositionsklasse bzw. der Kombination der Expositionsklassen.
1.4  Für alle Natursteine ist verwitterungsbeständiges Material zu verwenden. Der Gütenachweis ist nach DIN 52106 auf Verlangen zu erbringen.
1.5  Beim Abbruch von Natursteinmauerwerk ist vor Ausführung mit dem AG festzulegen, welche Bauteile wieder verwendbar sind.
1.6  Werksteine aus Beton sowie Beton müssen, sofern in der Leistungsbeschreibung nichts Anderes angegeben ist, der DIN EN 206-1 und der DIN 1045-2 sowie den ZTV-ING entsprechen.
1.7  Werksteine aus Naturstein müssen aus verwitterungsbeständigem, feinkörnigem, gleichfarbigem Material hergestellt sein. Das Steinmaterial darf keine Risse, Brüche, Blätterungen, schiefrige Absonderungen, Rostfahnen und dergleichen aufweisen. Es muss aus festen, nicht verwitterten Lagen stammen und darf keine untypischen Einschlüsse oder Adern aufweisen, welche die Gebrauchstauglichkeit der Werksteine beeinflussen.

**09.1 Sauberkeitsschicht C 8/10**
Sauberkeitsschicht auf verdichtetem Planum,
Beton C 8/10, Schichtdicke 10cm,
Ebenheit zum anschließenden Aufstellen einer Schalung.
Menge: 60,000 m²

**09.2 Seitliche Schalung**
Seitliche Schalung der vor beschriebenen Fundamente herstellen. Fundamente teilweise abgestuft.
Höhe der Schalung bis 100cm, Material nach Wahl des AN,
Genauigkeit +- 3cm
Menge: 35,000 m²

**09.3 Einzel- und Streifenfundamente aus Beton C 25/30**
Unterkonstruktion für Blockstufentreppe,
aus Beton C 25/30 XC4, XF1,
als geschaltes Fundament herstellen,
bewehrt mit Matte Q 188
Treppenbeite bis 350 cm,
2-10 Stufen, Stufenmaß 15/35 cm,
Höhe der Unterkonstruktion unter der untersten Stufe 35cm an der obersten Stufe 30 cm,
Erdarbeiten, Sauberkeitsschicht und Bewehrung werden gesondert vergütet.
Abrechnung nach laufende Meter Blockstufe.
Menge: 40,000 m³

**09.4 Ortbeton C12/15, Sauberkeitsschicht**
Ortbeton für Sauberkeitsschicht
unter Bodenplatten und Streifenfundament,
als unbewehrter Beton
nach DIN EN 206-1/ DIN EN 1992,
Mindestdruckfestigkeitsklasse C12/15
Konsistenzklasse nach Wahl AN
Dicke d = 5cm
obere Betonfläche, eben
ohne Grate und Versätze
Menge: 5,000 m3

**09.5 Verschiebesicherung Blockstufen**
Verschiebesicherung für Blockstufen mit 2 Edelstahlstäben 10/150
in Bohrung an Unterseite der Blockstufe eingeklebt,
Stufen in Bohrung der Unterkonstruktion versetzen.
Menge: 134,000 Stk

**09.6 Kontraststreifen als Zulage**
Kontraststreifen als Zulage,
Zulage für die Einlage eines Kontraststreifens in die Stufe als Zulage, Einbau in erster und letzter Stufe.

Kontraststreifen (DIN 10040-1-3)
Stufenvorderkante farblich markiert, Farbkontrast mindestens 0,4 k, (gem. E DIN 32975  Kontrastenorm)

Eingeklebter Granitstreifen ca. 2-3cm Materialstärke
Menge: 27,000 m

*Hinweis: TREPPENANLAGE PAUSENHOF*

**09.7 Blockstufe 150 cm**
Betonblockstufe als Betonfertigteil, Farbe: steingrau
sichtbare Oberfläche: sandgestrahlt
Einzellänge 150 cm,
Maße: 15/30cm,
verlegt auf vor beschriebenem Fundament

Genaue Fertigteil-Maße und Winkel sind vor Ort aufzumessen. Ausführung nur mit vorgefertigten Blockstufen!
Menge: 31,000 Stk

**09.8 Antrittstufe 150 cm**
Betonblockstufe wie Pos. vor,
jedoch Bauhöhe 20 cm
Menge: 4,000 Stk

*Hinweis: TREPPENANLAGE NOTAUSGANG*

**09.9 Blockstufe 120 cm**
Betonblockstufe als Betonfertigteil, Farbe: steingrau
sichtbare Oberfläche: sandgestrahlt
Einzellänge 120 cm,
Maße: 15/30cm,
verlegt auf vor beschriebenem Fundament

Genaue Fertigteil-Maße und Winkel sind vor Ort aufzumessen. Ausführung nur mit vorgefertigten Blockstufen!
Menge: 3,000 Stk

**09.10 Antrittstufe 120 cm**
Betonblockstufe wie Pos. vor,
jedoch Bauhöhe 20 cm
Menge: 1,000 Stk

*Hinweis: TREPPENANLAGE HAUPTEINGANG*

**09.11 Blockstufe 100 cm**
Betonblockstufe als Betonfertigteil, Farbe: steingrau
sichtbare Oberfläche: sandgestrahlt
Einzellänge 100 cm,
Maße: 15/30cm,
verlegt auf vor beschriebenem Fundament

Genaue Fertigteil-Maße und Winkel sind vor Ort aufzumessen. Ausführung nur mit vorgefertigten Blockstufen!
Menge: 3,000 Stk

**09.12 Antrittstufe 100 cm**
Betonblockstufe wie Pos. vor,
jedoch Bauhöhe 20 cm
Menge: 1,000 Stk

**09.13 Blockstufe 200 cm**
Betonblockstufe als Betonfertigteil, Farbe: steingrau
sichtbare Oberfläche: sandgestrahlt
Einzellänge 200 cm,
Maße: 15/30cm,
verlegt auf vor beschriebenem Fundament

Genaue Fertigteil-Maße und Winkel sind vor Ort aufzumessen. Ausführung nur mit vorgefertigten Blockstufen!
Menge: 15,000 Stk

**09.14 Antrittstufe 200 cm**
Betonblockstufe wie Pos. vor,
jedoch Bauhöhe 20 cm
Menge: 1,000 Stk

**09.15 Betonblockstufen Sonderformat 135 / 127**
Betonblockstufe als Betonfertigteil, Farbe: steingrau
sichtbare Oberfläche: sandgestrahlt
Sonderbauteil mit abgeschrägtem Ende
Länge 135 / 127 cm,
endgültige Länge wird in der Abwicklung festgelegt
Maße: 20/30cm,
Steigungsverhältnis: 15/30
verlegt auf vor beschriebenem Fundament

Genaue Fertigteil-Maße und Winkel sind vor Ort aufzumessen. Ausführung nur mit vorgefertigten Blockstufen!
Menge: 1,000 Stk

**09.16 Betonblockstufen Sonderformat 227 / 220**
wie Pos. vor, jedoch
Länge 227 / 220 cm,
Maße: 15/30cm
Menge: 1,000 Stk

**09.17 Betonblockstufen Sonderformat 120 / 110**
wie Pos. vor, jedoch
Länge 120 / 110 cm,
Maße: 15/30cm
Menge: 1,000 Stk

**09.18 Betonblockstufen Sonderformat 212 / 205**
wie Pos. vor, jedoch
Länge 212 / 205 cm,
Maße: 15/30cm
Menge: 1,000 Stk

**09.19 Betonblockstufen Sonderformat 105 / 95**
wie Pos. vor, jedoch
Länge 105 / 95 cm,
Maße: 15/30cm
Menge: 1,000 Stk

**09.20 Betonblockstufen Sonderformat 197 / 190**
wie Pos. vor, jedoch
Länge 197 / 190 cm,
Maße: 15/30cm
Menge: 1,000 Stk

**09.21 Betonblockstufen Sonderformat 89 / 80**
wie Pos. vor, jedoch
Länge 89 / 80 cm,
Maße: 15/30cm
Menge: 1,000 Stk

**09.22 Betonblockstufen Sonderformat 181 / 175**
wie Pos. vor, jeodch
Länge 181 / 175 cm,
Maße: 15/30cm
Menge: 1,000 Stk

*Hinweis: FUNDAMENTBETON*

**09.23 Boden für Punkt- u.Streifenfundamente**
Boden für Punkt- und Streifenfundamente
profilgerecht lösen und laden, und zur Bereitstellungsflächedes AN transportieren.
Abfuhr und Deponierung
werden gesondert vergütet,
Aushub ab Oberfläche Rohplanum,
Breite der Fundamentsohle über 0,5 bis 1,5 m,
Aushubtiefe bis 1,25 m,
Menge: 60,000 m³

**09.24 Gründungssohle verdichten**
Planum herstellen und Gründungssohle verdichten
in der Baugrube, Verdichtungsgrad EV2 45MN/m2
Menge: 50,000 m²

**09.25 Punktfundamente**
Einzelfundamente aus Beton C 25/30 bewehrt
herstellen, inkl. Einmessen
Fundamentabmessungen (L/B/H): 100/100/100cm
Seiten geschalt, Oberfläche abgezogen
Einschließlich Erdarbeiten und Sauberkeitsschicht, verdrängtes Erdreich seitlich planieren,
Fundamentsohle verdichten,
Bewehrung wird gesondert vergütet.
Menge: 20,000 Stk

**09.26 Baustahlmatten**
Baustabstahl Q335A Fundamente, Baustahlgewebe IV M, in verschiedenen
Dimensionen und Längen liefern, schneiden, biegen und
einbauen.
Verschnitt wird nicht vergütet.
Menge: 250,000 kg

**09.27 Baustabstahl**
Baustabstahl 500/550 S für Fundamente, Stabstahl gerippt IV S, in verschiedenen
Dimensionen und Längen liefern, schneiden, biegen und
einbauen.
Menge: 250,000 kg

*Hinweis: MAUERSCHEIBEN BT C Süd*

**09.28 Mauerscheiben Sichtbeton 55 / 99 cm**
Mauerscheiben als Stahlbetonfertigteil Baulänge 99 cm,
Vertikal-/Horizontalschenkel  55 / Fußlänge gemäß Herstelleranagabe, Stärke 12 cm
Sichtkanten gefast liefern und einbauen.
Versetzen auf Betonbettung Beton C 20/25, Dicke 10 cm, auf bereits erstelltem Fundament teilweise nicht fluchtrecht gem. Detailplan
Fertigteile engfugig verlegen. Im Abstand von ca. 8 m
durchgehende Bewegungsfugen in Betonbettung und
Fertigteilfugen durch Trennschichten aus Bitumenpappe
oder bitumenimprägniertem PUR-Schaumstoff.
Menge: 6,000 Stk

**09.29 Außenecke 90° 55 / 50 / 50 cm**
Mauerscheiben als Stahlbetonfertigteil
zweiteilige Außenecke 90°
Schenkellänge 1: 50 cm,
Schenkellänge 2: 50 cm
Vertikal-/Horizontalschenkel 55 cm / Fußlänge gemäß Herstelleranagabe,,
Stärke 12 cm
Sichtkanten gefast liefern und einbauen.
Versetzen auf Betonbettung Beton C 20/25, Dicke 10 cm, auf bereits erstelltem Fundament
Fertigteile engfugig verlegen. Im Abstand von ca. 8 m
durchgehende Bewegungsfugen in Betonbettung und
Fertigteilfugen durch Trennschichten aus Bitumenpappe
oder bitumenimprägniertem PUR-Schaumstoff.
Menge: 1,000 Stk

**09.30 Sonderbauteil Mauerscheiben Sichtbeton 55**
Mauerscheiben als Stahlbetonfertigteil Baulänge 73 cm,
Vertikal-/Horizontalschenkel  55 / Fußlänge gemäß Herstelleranagabe, Stärke 12 cm
Sichtkanten gefast liefern und einbauen.
Versetzen auf Betonbettung Beton C 20/25, Dicke 10 cm, auf bereits erstelltem Fundament teilweise nicht fluchtrecht gem. Detailplan
Fertigteile engfugig verlegen. Im Abstand von ca. 8 m
durchgehende Bewegungsfugen in Betonbettung und
Fertigteilfugen durch Trennschichten aus Bitumenpappe
oder bitumenimprägniertem PUR-Schaumstoff.
Menge: 2,000 Stk

**09.31 Mauerscheibenanschlussstein Sichtbeton 30**
Mauerscheibenanschlussstein
liefern und einbauen

Mauerscheibenanschlussstein
beidseitig gefast

Baulänge: 99 cm
Höhe: 30 cm
Wandstärke: 12 cm
Oberfläche: Grau Sichtbeton Nr. 436

Sichtbetonklasse SB 3,
inkl. Bettung aus Beton C 20/25, Dicke 10 - 20 cm
versetzt direkt auf Bautenschutz- & Dränelement FKD 12
mit beidseitiger Rückenstütze

Fertigteile engfugig verlegen. Zwischen den Fertigelementen erdseitig mit Bitumensperrbahnstreifen Breite 20 cm rückseitig anbringen.
Menge: 2,000 Stk

*Hinweis: MAUERSCHEIBEN Sporthalle / BT C*

**09.32 Mauerscheiben Sichtbeton 105**
Mauerscheiben als Stahlbetonfertigteil
liefern und einbauen.

Mauerscheibe

Baulänge: 99 cm
Höhe: 105 cm
Fußbreite: gemäß Herstelleranagabe
Wandstärke: 12 cm
Oberfläche: Grau Sichtbeton

Sichtbetonklasse SB 3,
inkl. Bettung aus Beton C 20/25, Dicke 20 cm und Sauberkeitsschicht frostfrei.

Fertigteile engfugig verlegen. Zwischen den Fertigelementen erdseitig mit Bitumensperrbahnstreifen Breite 20 cm rückseitig anbinrgen.
Inkl. Erd- und Fundamentarbeiten.
Menge: 4,000 Stk

**09.33 Sonderbauteil Mauerscheiben Sichtbeton 105**
Mauerscheiben Sonderbauteil als Stahlbetonfertigteil
liefern und einbauen.

Mauerscheibe

Baulänge: 99 cm auf 97,5 cm
Höhe: 105 cm
Fußbreite: gemäß Herstelleranagabe
Wandstärke: 12 cm
Oberfläche: Grau Sichtbeton

Sichtbetonklasse SB 3,
inkl. Bettung aus Beton C 20/25, Dicke 20 cm und Sauberkeitsschicht frostfrei.

Fertigteile engfugig verlegen. Zwischen den Fertigelementen erdseitig mit Bitumensperrbahnstreifen Breite 20 cm rückseitig anbinrgen.
Inkl. Erd- und Fundamentarbeiten.
Menge: 1,000 Stk

**09.34 Sonderbauteil Mauerscheiben Sichtbeton 105**
wie Pos. vor, jedoch
Baulänge: 97,5 cm auf 99 cm
Menge: 1,000 Stk

*Hinweis: MAUERSCHEIBEN PAUSENHOF*
MAUERSCHEIBEN Notausgang BT C

**09.35 Mauerscheiben Sichtbeton 80**
Mauerscheiben als Stahlbetonfertigteil
liefern und einbauen.

Mauerscheibe

Baulänge: 99 cm
Höhe: 80 cm
Fußbreite: gemäß Herstelleranagabe
Wandstärke: 12 cm
Oberfläche: Grau Sichtbeton

Sichtbetonklasse SB 3,
inkl. Bettung aus Beton C 20/25, Dicke 20 cm und Sauberkeitsschicht frostfrei.

Fertigteile engfugig verlegen. Zwischen den Fertigelementen erdseitig mit Bitumensperrbahnstreifen Breite 20 cm rückseitig anbinrgen.
Inkl. Erd- und Fundamentarbeiten.
Menge: 3,000 Stk

*Hinweis: MAUERSCHEIBEN BAUSEITS VORHANDEN*

**09.36 Mauerscheiben bauseits vorhanden**
Vor Ort gelagerte Mauerscheiben (H 130 cm)
aufnehmen und ordnungsgemäß wieder einbauen.

Inkl. Erd- und Fundamentarbeiten
Menge: 4,000 Stk

*Hinweis: MAUERSCHEIBEN ERGÄNGZUNG STÜTZMAUER*
MAUERSCHEIBEN ERGÄNGZUNG STÜTZMAUER SPORTPLATZ

**09.37 Mauerscheiben Sichtbeton 180 / 99 cm**
Mauerscheiben als Stahlbetonfertigteil Baulänge 99 cm,
Vertikal-/Horizontalschenkel  180 / Fußlänge gemäß Herstelleranagabe, Stärke 12 cm
Sichtkanten gefast liefern und einbauen.
Versetzen auf Betonbettung Beton C 20/25, Dicke 10 cm, auf bereits erstelltem Fundament teilweise nicht fluchtrecht gem. Detailplan
Fertigteile engfugig verlegen. Im Abstand von ca. 8 m
durchgehende Bewegungsfugen in Betonbettung und
Fertigteilfugen durch Trennschichten aus Bitumenpappe
oder bitumenimprägniertem PUR-Schaumstoff.
Menge: 2,000 Stk

**09.38 Mauerscheiben Sichtbeton 155 / 99 cm**
wie Pos. vor, jedoch
Vertikal-/Horizontalschenkel  155 / Fußlänge gemäß Herstelleranagabe
Menge: 2,000 Stk

**09.39 Außenecke 90° 105 / 50 / 50 cm**
Mauerscheiben als Stahlbetonfertigteil
zweiteilige Außenecke 90°
Schenkellänge 1: 50 cm,
Schenkellänge 2: 50 cm
Vertikal-/Horizontalschenkel 105 cm / Fußlänge gemäß Herstelleranagabe,
Stärke 12 cm
Sichtkanten gefast liefern und einbauen.
Versetzen auf Betonbettung Beton C 20/25, Dicke 10 cm, auf bereits erstelltem Fundament
Fertigteile engfugig verlegen. Im Abstand von ca. 8 m
durchgehende Bewegungsfugen in Betonbettung und
Fertigteilfugen durch Trennschichten aus Bitumenpappe
oder bitumenimprägniertem PUR-Schaumstoff.
Menge: 1,000 Stk

**09.40 Mauerscheiben Sichtbeton 130 / 99 cm**
Mauerscheiben als Stahlbetonfertigteil Baulänge 99 cm,
Vertikal-/Horizontalschenkel  130 / Fußlänge gemäß Herstelleranagabe, Stärke 12 cm
Sichtkanten gefast liefern und einbauen.
Versetzen auf Betonbettung Beton C 20/25, Dicke 10 cm, auf bereits erstelltem Fundament teilweise nicht fluchtrecht gem. Detailplan
Fertigteile engfugig verlegen. Im Abstand von ca. 8 m
durchgehende Bewegungsfugen in Betonbettung und
Fertigteilfugen durch Trennschichten aus Bitumenpappe
oder bitumenimprägniertem PUR-Schaumstoff.
Menge: 3,000 Stk

**09.41 Mauerscheiben Sichtbeton 105 / 99 cm**
wie Pos. vor, jedoch
Vertikal-/Horizontalschenkel  105 / Fußlänge gemäß Herstelleranagabe
Menge: 3,000 Stk

*Hinweis: MAUERSCHEIBEN BT D*

**09.42 Mauerscheiben Sichtbeton 180 / 99 cm**
Mauerscheiben als Stahlbetonfertigteil Baulänge 99 cm,
Vertikal-/Horizontalschenkel  180 / Fußlänge gemäß Herstelleranagabe, Stärke 12 cm
Sichtkanten gefast liefern und einbauen.
Versetzen auf Betonbettung Beton C 20/25, Dicke 10 cm, auf bereits erstelltem Fundament teilweise nicht fluchtrecht gem. Detailplan
Fertigteile engfugig verlegen. Im Abstand von ca. 8 m
durchgehende Bewegungsfugen in Betonbettung und
Fertigteilfugen durch Trennschichten aus Bitumenpappe
oder bitumenimprägniertem PUR-Schaumstoff.
Menge: 2,000 Stk

**09.43 Mauerscheiben Sichtbeton 80 / 99 cm**
wie Pos. vor, jeoch
Vertikal-/Horizontalschenkel  80 / Fußlänge gmäß Herstellerangabe
Menge: 3,000 Stk

*Hinweis: ZAUNANLAGE*

**09.44 Drehflügeltor 1-flügelig liefern und einbauen**
Drehflügeltor, 1-flügelig, auf Baustelle liefern und einbauen.

inkl. Erdaushub und Montage in Punktfundamenten, Bodenklasse 1-4, Fundamentbeton C20/25,
Erde ist seitlich zu planieren bzw zu laden,
Fundament Abmessungen 80X80x80cm.
Torblätter einhängen und justieren,
Seitenfeststeller und Bodenhülse für
Mittelverriegelung versetzen.
Lichte Breite: 200 cm
Höhe: 110 cm
Menge: 1,000 Stk

**09.45 Pfosten Gittermattenzaun**
Zaunpfosten für Gittermattenzaun,
aus RR 80/40mm, 2000mm lang,
kpl. mit Abdeckkappe, alle 200mm Edelstahlschrauben, Kunststoffhalter und durchgehende Abdeckleiste aus Flachstahl 40/5mm,
inkl. Erdaushub und Montage in Punktfundamenten, Bodenklasse 1-4, Fundamentbeton C20/25,
Erde ist seitlich sauber anzuplanieren.
Pfostenabstand i.M. 2,5m,
Fundament Durchmesser 40x80cm.
Menge: 22,000 Stk

**09.46 Zulage für Zaunpfosten für Gittermatten**
Zulage für vor genannte Positon - Zaunpfosten für Gittermatten bei Ausbildung eines abgetreppte Zaunverlaufs im Bereich des ansteigenden Geländes
Verlängerung des Pfostens um max. 200mm.
Menge: 10,000 Stk

**09.47 Gittermatte**
Drahtgittermatte,
Oberfläche feuerverzinkt,
bestehend aus Doppelstab Gittermatten MW 50/200mm,
Drahtstärke senkrecht 6mm, waagrecht 8mm.
Höhe 1,1m, Montage mit überstehenden Gitterenden oben.
Geräuscharme Auführung!
Gittermatten liefern und an vor beschriebene Pfosten montieren.
Menge: 50,000 m

*Hinweis: SITZBLÖCKE*

**09.48 Fertigteil Sitzelement 200/210**
Fertigteil Sitzelement als Betonfertigteil liefern und einbauen,
Oberfläche gestrahlt.
Farbe: grau
Länge: 200 / 210 cm
Breite: 50 cm
Höhe: 55 cm
Einbindung 10 cm,
Oberseite gemäß Detail waagerecht, im Grundriss mit unterschiedlichen Kantenlängen,
Unterseite nicht geschalt, abgezogen.
Kanten und Stossfugen mit Dreikantleiste 10 mm,
Ausführung als Silikonfuge,
Normalbeton C 35/45 DIN EN 206-1, DIN 1045-2,
Expositionsklasse Frostangriff mit und ohne Taumittel
XF2,
Expositionsklasse Bewehrungskorrosion, ausgelöst durch
Karbonatisierung XC4,
Expositionsklasse Bewehrungskorrosion, verursacht durch
Chloride, ausgenommen Meerwasser XD3,
Einschließlich statischer Bemessung, Bewehrung,
Elementplanung, einschließlich sämtlicher Einbauteile
wie Transportanker
Transportanker nicht im später sichtbaren Bereich.
Transportbewehrung ist miteinzukalkulieren.
Liefern und versetzen auf zu erstellendes Fundament im
Grundriss gerade
Fundamentabmessungen wie Bauteil, versetzen auf 40 cm Fundamentbeton C 25/30 und entsprechender Frostschutzschicht frostfrei, Fundamentsohle verdichten inkl.Erdarbeiten
Menge: 1,000 Stk

**09.49 Fertigteil Sitzelement 210/210**
wie Pos. vor, jedoch
Länge: 210 / 210 cm
Menge: 1,000 Stk

**09.50 Fertigteil Sitzelement 185/120**
wie Pos. vor, jedoch
Länge: 185 / 120 cm
Menge: 1,000 Stk

**09.51 Fertigteil Sitzelement 125**
wie Pos vor, jedoch
Länge: 125 cm
Menge: 1,000 Stk

**09.52 Fertigteil Sitzelement 190**
wie Pos. vor, jedoch
Länge: 190 cm
Menge: 1,000 Stk

**09.53 Fertigteil Sitzelement 200**
wie Pos. vor, jedoch
Länge: 200 cm
Menge: 8,000 Stk

**09.54 Fertigteil Sitzelement 215**
wie Pos. vor, jedoch
Länge: 215 cm
Menge: 1,000 Stk

**09.55 Fertigteil Sitzelement 235**
wie Pos. vor, jedoch
Länge: 235 cm
Menge: 3,000 Stk

**09.56 Fertigteil Sitzelement 275**
wie Pos. vor, jedoch
Länge: 275 cm
Menge: 2,000 Stk

**09.57 Fertigteil Sitzelement 285**
wie Pos. vor, jedoch
Länge: 285 cm
Menge: 1,000 Stk

### Titel 10 VEGETATIONSTECHNIK / PFLANZUNG

*Hinweis: Abrechnung*
Abrechnung:
Massenermittlung zu den Bodenbewegungen hat
fogendermaßen zu erfolgen:
- digitales Aufmaß auf dem Urgelände
- digitales Aufmaß der fertiggestellten Oberflächen und
  Geländemodellierungen
- Übergabe der Daten (einschließlich Massenberechnung)
in einem geeigneten Datenformat an das ausschreibende
Planungsbüro
Die Massenermittlung ist gem. DIN 18 299 eine
Nebenleistung, die nicht gesondert vergütet wird.

Bei Abrechnung auf Nachweis werden nur Wiegescheine anerkannt. Fuhrscheine allein reichen nicht aus, es muss im Vorfeld mit der Bauleitung ein anderer Abrechnungsweg (Aufmaß, Dokumentationsfotos o.ä.) vereinbart werden.

**10.1 Baugrund lockern, Tiefe 20 cm**
Baugrund vor Auftrag der Vegetationstragschicht lockern
durch aufreißen, Tiefe 20 cm,
Steine und schwer verrottbare Pflanzenteile
können auf der Fläche verbleiben
Menge: 220,000 m²

**10.2 Zulage für Arbeiten in Böschungsbereichen**
Einmalige Zulage, welche für alle Arbeiten unter erschwerten Bedingungen (Handarbeit) in Böschungsbereichen 1x vergütet wird:
- z.B. Planum herstellen
- Bodeneinbau
- Lockern von Pflanzflächen
- Pflanzarbeiten
- Pflanzenschutz
- Rasenansaat
Menge: 150,000 m²

**10.3 VTS lockern durch fräsen, Tiefe 15 cm**
Vegetationstragschicht lockern d. fräsen, Tiefe 15 cm,
Steine ab 5 cm Durchmesser, Fremdkörper und schwer
verrottbare Pflanzenteile ablesen
Menge: 220,000 m²

**10.4 Oberboden liefern Auftrag 15-30cm**
Oberboden liefern,
profilgerecht für Rasenflächen auftragen,
Auftragsdicke in cm 15-30cm
Abrechnung nach Aufmaß an der Auftragsstelle.
Angedeckte Fläche mal Andeckungsdicke (in der
Abwicklung)
Eigenschaften des Oberbodens: humos, sandig, wasserdurchlässig, frei von Dauerunkräutern aller Art.
Menge: 100,000 m³

**10.5 Wurzelschutzfolie**
Wurzelschutz zur Begrenzung des Wurzelwachstums innerhalb der Baumgrube, vertikal,
aus einer Wurzelschutzmembrane aus Polypropylen nonwoven Geotextil (290 g/m²) mit
einer darauf thermisch angebrachten extrudierten Polypropylen-Schicht (35 g/m²).
100% undurchdringbar für Wurzeln, resistent gegen Bakterien, 100% Wasserdicht, 100%
recyclebar.
Gewicht: 325 gr/m² EN-ISO 9864
einbauen als vertikale Trennwand der Pflanzgrube
Einbauhöhe 50-100cm.
Einbau in bereits ausgehobenen Baumgruben.
Menge: 50,000 m²

**10.6 Erosionsschutzmatten**
Böschungssicherung als Erosionsschutz, gesteppte Erosionsschutzmatten aus Kokos, beidseitig Jutegewebe. Flächenmasse 450-550 g/m². Überlappungsbreite max. 20cm, Befestigung mit Hartholzpflöcken, Länge 30cm, Menge 2-3 Stück/m². Neigung der Böschung ca. 33°

Erosionsschutzmatten liefern und auf die vorbereitete Fläche vollflächig und sohne Hohlräume verlegen. Die Bahnen sind senkrecht zur Böschungsneigung flächig nebeneinander zu verlegen. Die Überlappung an den senkrechten Längsstößen soll mind. 10cm, an den Querstößen mind. 10-20cm betragen. Die offene Kante der Überlappungen muss der Hauptwindrichtung abgewandt sein. Querstöße sind grundsätzlich von oben nach unten zu überlappen bzw. in Fließrichtung des Gewässers.

Die obere und untere Kante des Geotextils an der Böschungsschulter/ Böschungsfuß ist ca. 10-20cm tief einzugraben und mit 2 Holzpflöcken je meter Graben zu befestigen.
Menge: 50,000 m²

**10.7 Planum Vegetationsflächen**
Planum für Vegetationsflächen herstellen,
zulässige Abweichung von der Sollhöhe 3 cm,
Anschlüsse an Wege, Plätze und sonstige Beläge
2 cm unter Belagoberfläche,
Steine, Fremdkörper, Unkraut und schwer verrottbare
Pflanzenteile ablesen, Dauerunkräuter ausgraben,
Durchmesser der Steine und Fremdkörper ab 5 cm,
Stoffe sind zu beseitigen.
Bodengruppe 2 und 4 DIN 18 915 Teil 1,
Abrechnung nach Aufmaß in der Abwicklung.
Menge: 220,000 m²

**10.8 Zulage Neigung**
Zulage zur Position "Planum Vegetationsfläche" für Fläche geneigt 1:4 bis 1:1,5
Menge: 150,000 m²

**10.9 Baumgrube ausheben für Bäume**
Grube für Baumstandort ausheben Fläche 12 m³,
Tiefe 1,00 m ab Rohplanum, Homogenbereich B1 und B2,
Pflanzgrubensohle lockern, Tiefe 15 cm, Boden laden, Abfuhr wird gesondert vergütet.
Menge: 24,000 m³

**10.10 Baumgrube - Pflanzgrubenbauweise 1**
Baumsubstrat als Vegetationstragschicht liefern und gemäß Herstellervorschrift profilgerecht einbauen, als Fertigsubstrat, in bereits erstellter Pflanzgrube 9 m³, Gesamttiefe bis 1,2m,
Einbau bis OK Gelände, Einbau lagenweise, Dicke der Einzeilschichten ca. 30 - 40 cm,
abdecken mit 30 cm Oberboden
Substratanforderungen gemäß FLL- Empfehlungen für Baumpflanzungen, Teil 2 (Ausgabe 2010)
Pflanzgrubenbauweise 1 - offene, nicht überbaute Pflanzgrube
Vor der Lieferung des Fertigsubstrats ist die Eignung des Substrats durch Eignungsprüfungen des Herstellers nachzuweisen. Lieferung erst nach Freigabe durch die Bauleitung. Abrechnung nach Auftragsprofilen (verdichtete Masse Substrat).
Menge: 12,000 m³

**10.11 Baumgrube - Pflanzgrubenbauweise 2**
Baumsubstrat als Vegetationstragschicht liefern und gemäß Herstellervorschrift profilgerecht einbauen, als Fertigsubstrat, in bereits erstellter Pflanzgrube 9 m³,
Gesamttiefe bis 1,2m,
Einbau bis OK Gelände, Einbau lagenweise, Dicke der Einzeilschichten ca. 30 - 40 cm,
Substratanforderungen gemäß FLL- Empfehlungen für Baumpflanzungen, Teil 2 (Ausgabe 2010)
Pflanzgrubenbauweise 2 -  überbaute Pflanzgrube
Vor der Lieferung des Fertigsubstrats ist die Eignung des Substrats durch Eignungsprüfungen des Herstellers nachzuweisen. Lieferung erst nach Freigabe durch die Bauleitung. Abrechnung nach Auftragsprofilen (verdichtete Masse Substrat).
Menge: 12,000 m³

**10.12 Lava 0/16**
Lava 0/16
liefern und zur weitern Verarbeitung an der Baustelle abladen.
Die Lieferung ist im abgeladenen Zustand auf der Baustelle von der Bauleitung (BL) abzunehmen oder nach Rücksprache mit der BL zu dokumentieren (Fotos).
Menge: 5,000 t

*Hinweis: PFLANZEN*

*Hinweis: Pflanzarbeiten und -lieferungen*
Alle Pflanzen müssen DIN 18 916 entsprechen. Der Auftragnehmer hat sofort nach der Auftragserteilung die vollständige und termingerechte Anlieferung der Pflanzen zu veranlassen. Sind einzelne Pflanzen (Anzahl, Gattung, Art, Sorte, Sortierung, Güteklasse) nicht termingerecht zu beschaffen, ist die Bauführung umgehend zu verständigen. Dabei sind ihr entsprechende Ersatzvorschläge über beschaffbare Pflanzen zu machen. Art, Umfang und Zeitpunkt der Ersatzlieferung werden von der Bauführung festgelegt.

Alle zu liefernden Pflanzen müssen den Güte- und Kennzeichnungsbestimmungen für Baumschulpflanzen des Bundes Deutscher Baumschulen in der jeweils neuesten Fassung entsprechen.
Es ist grundsätzlich die Güteklasse A zu liefern.
Kontrolle der Stämme der Bäume durch die Bauleitung vor dem Anbringen des Rindenschutzanstrichs.

Die zu bepflanzenden Beete wurden bereits durch die Vorleistungen Tiefbau mit Pflanzsubstrat bzw. Oberboden teilweise angefüllt. Die finale Planie und die Anschlüsse werden im Zug der Landschaftsbauarbeiten erstellt.
Die Pflanzen werden vor Ort unter Mitwirkung der Bauleitung und des AN ausgestellt.

*Hinweis: Beschreibung und allgemeine Informationen und Festlegungen*
Allgemeine Informationen und Festlegungen:

Für die folgende Position ist die Pflanzarbeit und das Anwässern mit eingeschlossen (Nachplanieren, Gießränder), nur die Pflanzenverankerung wird noch gesondert vergütet.

Pflanzenlieferung frei Verwendungstelle, einschl. Abladen, evtl. Zwischenlagerung oder Einschlagen und Transport zur Pflanzstelle. Die Pflanzflächen befinden sich in Teilen in einer Böschungslage. Hierfür erfolgt keine gesonderte Vergütung. Der Umstand ist in den EP miteinzukalkulieren.

Liefernachweise
Alle gelieferten Materialien sind zur Abrechnung, spätestens zur Schlussrechnung, mit Lieferscheinen nachzuweisen.
Der Herkunftsnachweis gebietsheimischer Pflanzen ist vor der Pflanzenlieferung zu erbringen.

*Hinweis: BÄUME*

**10.13 Prunus avium - Vogelkirsche**
Prunus avium
Vogelkirsche
H. 3xv. ew. mDb. StU 18-20
liefern und pflanzen in vorbereitete Pflanzgrube
Menge: 2,000 Stk

**10.14 Paulownia tomentosa**
Paulownia tomentosa
H. 3xv. ew. mDb. StU 18-20
liefern und pflanzen in vorbereitete Pflanzgrube
Menge: 1,000 Stk

*Hinweis: STRÄUCHER / GEHÖLZE*
STRÄUCHER

**10.15 Cornus mas**
Cornus mas
Kornelkirsche
Sol. 3xv. mB, H 125-150
liefern und pflanzen
Menge: 5,000 Stk

**10.16 Spiraea arguta**
Spiraea arguta - Brautspiere
Solitär, 3xv, mDb, 125-150cm
Menge: 10,000 Stk

**10.17 Salix purpurea `Nana`**
Salix purpurea `Nana`
Kugel-Weide
Co. 40-60
liefern und pflanzen
Menge: 20,000 Stk

**10.18 Cornus alba 'Sibirica' - Sibirischer Hartriegel**
Cornus alba ‘Sibirica‘ - Sibirischer Hartriegel
5 Tr. o.B. 60-100 cm
Menge: 10,000 Stk

**10.19 Lonicera nitida 'Maigrün'**
Lonicera nitida 'Maigrün'
Heckenkirsche 'Maigrün'
30-40cm
im Topfballen
Menge: 1100,000 Stk

**10.20 Vinca minor - Immergrün**
Vinca minor Alba - Immergrün
P0,5, liefern und pflanzen,
6 Stk/m²
Menge: 100,000 Stk

*Hinweis: RASEN*

**10.21 Rasenansaat Gebrauchsrasen RSM 2.3 - Spielrasen**
Rasenansaat mit Regel-Saatgutmischung Gebrauchsrasen
RSM 2.3 Spielrasen,
in einem Arbeitsgang,
Saatgutmenge 25 g/m2,
Abrechnung in der Abwicklung.
Menge: 200,000 m²

**10.22 Vorratsdüngung org.-mineral.**
Vorratsdüngung der Rasenflächen,
organischer/mineralischer NPK-Dünger,
Nährstoffgehalt 15/5/5
Dünger aufbringen, Menge/m² 50 g
Abrechnung nach aufgebrachter Menge.
Menge: 10,000 kg

*Hinweis: PFLANZLEISTUNGEN*

**10.23 Baumverankerung Dreibock herstellen**
Baumverankerung (Dreibock) für Bäume aus Pfählen herstellen.
Pfähle Länge 300 cm, Zopf 8 cm
standfest einschlagen und durch 3 Querlattungen (Latten/Halbrundholz 40/60 mm) miteinander verbinden.
Baum mit Kokosgarnbindung an den Pfahlköpfen befestigen und Abschlussknoten durch annageln mit Krampen fixieren.
Dreibock, Pfähle geschält und Oberseite halbrund ausführen.
Menge: 3,000 Stk

**10.24 Rindenschutzanstrich**
Rindenschutz an Stamm und Hauptästen von Hochstämmen
und Solitären gegen Verdunstung und Sonneneinstrahlung
nach Herstellerangaben herstellen, inklusive Vor- und
Deckanstrich.
1. Stamm mittels Schleifvlies oder Spezialbürste
reinigen und mit dem Voranstrich "satt" streichen.
2. Rindenschutz durch deckenden Anstrich mit mehrjährig
(>= 5 Jahre) haftender Stammschutzfarbe (weiß) vom
Stammfuß bis in die Hauptäste anlegen.
Menge: 3,000 Stk

**10.25 Pflanzenschutz durch Mulchen**
PflanzflächeStauden-/Strauchpflanzungen, Baumscheiben und Unterbepflanzung Sträucher
gegen Verunkrautung und Austrocknen
durch Mulchen mit Rindenmulch,
gütegesichert nach Gütezeichen RAL
"Rinde für Pflanzenbau",
Körnung über 5 bis 15mm,
Dicke der Mulchdecke 5cm,
Abrechnung in der Abwicklung.
Menge: 250,000 m²

**10.26 Liefern und Anbringen von Bewässerungssack für Hochstämme**
Liefern und Anbringen von Bewässerungssack für Hochstämme,
Fassungsvermögen 100 l,
Bewässerungssack mit Ablauflöchern im Boden,
aus reissfestem Bändchengewebe.
Bewässerungssack fachgerecht nach Angaben des Herstellers um den Stamm legen und mit
dem Reisverschluss schließen.
Menge: 3,000 Stk

*Hinweis: FERTIGSTELLUNGSPFLEGE*
Die Pflegegänge erfolgen in Absprache
mit der Bauleitung, bei entsprechender
Witterung kann sich die Anzahl der
Pflegegänge verändern.
Pflegegänge sind mindestens zwei Tage vor Ausführung bei der BL anzumelden, die Meldung der Ausführung ist binnen 24 Stunden durch eine Pflegetabelle zu dokumentieren und mittels Gegenzeichnung durch die BL bzw. den AG zu bestätigen.
Nicht bestätigte Pflegegänge werden nicht anerkannt.

WASSER
Wasser kann an vorhandenen Zapfstellen entnommen
werden.

**10.27 Rasen mähen**
Rasen mähen, Anzahl der Schnitte 5
Schnittgut ist zu entfernen,
Abrechnung in der Abwicklung.
(Gesamtfläche 200 m² x 5 AG = 1.000 m²)
Menge: 1000,000 m²

**10.28 Wässern Pflanzfläche**
Wässern
der Pflanzfläche (Gehölz/Bodendecker),
Wasser kann an vorhandenen Zapfstellen entnommen
werden,
Mindestwassermenge je Arbeitsgang/m2
20 l,10 Arbeitsgänge
Abrechnung in der Abwicklung.
(Gesamtfläche 250 m² x 10 AG = 2.500 m²)
Menge: 2500,000 m²

**10.29 Wässern Rasenfläche**
Wässern der Rasenfläche inkl.Schotterrasen,
Wasser kann an vorhandenen Zapfstellen entnommen werden,
Mindestwassermenge je Arbeitsgang/m² 10 l,
10 Arbeitsgänge,
Abrechnung in der Abwicklung.
(Gesamtfläche 200 m² x 10 AG = 2.000 m²)
Menge: 2000,000 m²

**10.30 Pflege der Pflanzflächen**
Pflege der Pflanzflächen,
Anzahl der Arbeitsgänge 3, Boden lockern,
Fläche von Unkraut säubern,
Bindungen kontrollieren, Stammaustriebe und Totholz entfernen.
anfallendes Grüngut wird Eigentum des AN und
ist zu beseitigen.
Abrechnung in der Abwicklung.
(Gesamtfläche 300 m² x 3 AG = 900 m²)
Menge: 900,000 m²

### Titel 11 AUSSTATTUNG

**11.1 Abfallbehälter**
Abfallbehälter liefern und enbauen
Runder Abfallbehälter mit Dach an U-Profil-Stütze
Abfallbehälter zum Einbetonieren, rund, Inhalt 60 l,
Durchmesser 340 mm, Behälterhöhe 585 mm,
Höhe OKT 950 mm,
mit angeschweißtem Dach,
Kippmechanismus mit Schnappschloss zur
Schnellentsorgung;
Einbauhöhe mind. 220 mm bis Behälterunterkante.
Lackierung
DB 703 anthrazit-eisenglimmer
liefern und gemäß Herstellerangaben einbauen
inkl. Fundament
Menge: 4,000 Stk

**11.2 Sonnenschirme**
Sonnenschirm, 5,00 x 5,00m,
Sunacryl o. Volant ca. 25qm, 8 Streben,
extrem reißfest und windstabil, Bodenfreiheit
0,78m, Durchgangshöhe 2,45m, Mast 80 x
3mm, aus Aluminium, pulverbeschichtet in
RAL 9016, weiß, Antrieb
mittels Kurbel, innenliegendes,
wartungsfreies Getriebe, inkl. 1 Handkurbel,
Farbe nach Farbkarte
Komfort-Schutzhülle
Schutzhülle mit Reißverschluss inkl. Teleskopstab
Bodenhülse Oberteil für Typ T mit
Aufstellscharnier Stahl verzinkt,
Länge 26 cm
Bodenhülse Unterteil Typ T/TS, mit
Aufstellscharnier Stahl, verzinkt
Länge: 36cm
Inkl. Erd. und Fundamentarbeiten
(1x Fundament gemäß Herstellerangabe)
Materialien liefern und einbauen

Hersteller: Hartmann Sonnenschutz
Typ: T
www.hartmann-sonnenschutz.de

oder gleichwertig
Menge: 1,000 Stk

**11.3 Prallschutz für Sonnenschirmmast liefern und montieren**
Prallschutz für Mast des vorbeschriebenen Sonnenschirms Farbe: terracotta, sand, creme
vorherige Bemusterung der Farben und Abstimmung mit der Bauleitung!
liefern und an Sonnenschirmmast montieren.

Hersteller: Hartmann Sonnenschutz
Typ: Prallschutz für Sonnenschirm
www.hartmann-sonnenschutz.de

oder gleichwertig
Menge: 1,000 Stk

### Titel 12 STUNDENLOHNARBEITEN

*Hinweis: Stundenlohnarbeiten*
Stundenlohnarbeiten werden nur
anerkannt, wenn sie vor der Ausführung bei der
Bauleitung angemeldet und freigegeben sind.

**12.1 Facharbeiter**
Bau-Facharbeiter
Menge: 20,000 h

**12.2 Arbeiter**
Bau-Arbeiter
Menge: 20,000 h

*Hinweis: Baugeräte für Regiearbeiten:*
Angeboten wird für das jeweilige Gerät ein
Verrechnungssatz, der sämtliche Aufwendungen für den
Einsatz enthält, insbesondere Gerätevorhalte- und
Betriebsstoffkosten sowie sämtliche Zuschläge
einschließlich der Kosten für das Bedienungspersonal.

**12.3 Radlader 37-55 kW**
Radlader einschl. Fahrer,
Schaufelvolumen, bis 0,7m3.
Menge: 10,000 h

**12.4 Lkw + Fahrer 8-12 t**
Lkw einschl. Fahrer,
nutzlast ueber 12 bis 15t,
Kipper,
Menge: 10,000 h

**12.5 Radlader 37-55 kW**
Radlader einschl. Fahrer,
Schaufelvolumen, über 2,5 bis 3,5m3.
Menge: 10,000 h

**12.6 Hydraulikbagger 0,5 m3**
Hydraulikbagger einschl. Fahrer,
mit Kettenfahrwerk,
Loeffel-Inhalt 0,5 m3 bis 1,0 m3.
Menge: 10,000 h

**12.7 Kompressor ein Bohrhammer**
Kompressor, bis 3 m3 / min,
mit Bedienung,
mit einem Bohrhammer.
Menge: 10,000 h

**12.8 Trennschneider Flex**
Trennschneider (Flex),
mit Bedienung.
Menge: 5,000 h

**12.9 Lkw/Kipper bis 15,0 t**
Lkw/Kipper bis 15,0 t Nutzlast
einschl. Fahrer
Menge: 5,000 h

**12.10 Rüttelplatte**
Rüttelplatte, einschl. Bedienung
Wuchtkraft 10 bis 12 kN.
Menge: 5,000 h
